# Unité eau-eau, pompe à chaleur géothermique, pour chauffage

- Propriété du fichier: CYPE Ingenieros S.A.
- Format: FIEBDC-3/2016
- Logiciel: Générateur de prix de la construction. CYPE Ingenieros, S.A.
- Date: 25/06/2024
- Zone géographique: Algérie
- Devise: DZD
- Coûts indirects: 3 %
- Frais généraux: 13 %
- Bénéfice: 6 %
- TVA: 19 %

## T Équipements techniques

### TV Climatisation et ventilation

#### TVP PAC et roof-top

**TVP230** U Unité eau-eau, pompe à chaleur géothermique, pour chauffage.
Pompe à chaleur, eau-eau, géothermique, alimentation monophasée à 230 V, puissance calorifique nominale 6,9 kW (température d'entrée de l'eau au condensateur 30°C, température de sortie de l'eau du condensateur 35°C, température d'entrée de l'eau à l'évaporateur 10°C, température de sortie de l'eau de l'évaporateur 7°C) (COP 4,9), puissance sonore 46 dBA, dimensions 1200x690x600 mm, poids 139 kg, pour gaz R-407C, avec pompes de circulation pour les circuits primaire et secondaire, compresseur de type scroll, contrôle de l'équilibre énergétique avec sonde extérieure, écran d'information graphique, résistance électrique sélectionnable pour 2, 4 ou 6 kW, échangeur à plaques en acier inoxydable, pressostat différentiel de débit, filtre, manomètres, vanne de sécurité et purgeur d'air automatique. Totalement montée, connectée et mise en marche par l'entreprise installatrice pour le contrôle de son bon fonctionnement.
Inclut: Implantation de l'unité. Mise en place et fixation de l'unité et de ses accessoires. Connecté aux réseaux de conduction d'eau, électrique et de récupération des condensats. Mise en marche.
Critère pour le métré: Nombre d'unités prévues, selon documentation graphique du Projet.
Critère pour le mémoire: On mesurera le nombre d'unités réellement exécutées selon les spécifications du Projet.

| Code | U | Désignation | Quantité | Prix | Montant |
|---|---|---|---|---|---|
| mt42bcg005a | U | Pompe à chaleur, eau-eau, géothermique, alimentation monophasée à 230 V, puissance calorifique nominale 6,9 kW (température d'entrée de l'eau au condensateur 30°C, température de sortie de l'eau du condensateur 35°C, température d'entrée de l'eau à l'évaporateur 10°C, température de sortie de l'eau de l'évaporateur 7°C) (COP 4,9), puissance sonore 46 dBA, dimensions 1200x690x600 mm, poids 139 kg, pour gaz R-407C, avec pompes de circulation pour les circuits primaire et secondaire, compresseur de type scroll, contrôle de l'équilibre énergétique avec sonde extérieure, écran d'information graphique, résistance électrique sélectionnable pour 2, 4 ou 6 kW, échangeur à plaques en acier inoxydable, pressostat différentiel de débit, filtre, manomètres, vanne de sécurité et purgeur d'air automatique. (matériau) | 1 | 1268363.3 | 1268363.300 |
| mt37www050e | U | Manchon antivibration, en caoutchouc, avec filet de 1 1/4", pour une pression maximale de travail de 10 bar. (matériau) | 4 | 4484.77 | 17939.080 |
| mt42www050 | U | Thermomètre bimétallique, diamètre de sphère de 100 mm, avec prise verticale, avec tube plongeur en 1/2", échelle de température de 0 à 120°C. (matériau) | 2 | 10840.54 | 21681.080 |
| mt37sve010e | U | Vanne à sphère en laiton nickelé à visser de 1 1/4". (matériau) | 4 | 2024.72 | 8098.880 |
| mo005 | h | Compagnon professionnel III/CP2 installateur de climatisation. (main-d'œuvre) | 8.175 | 717.33 | 5864.173 |
| mo104 | h | Ouvrier professionnel II/OP installateur de climatisation. (main-d'œuvre) | 8.175 | 520.85 | 4257.949 |
| % | % | Frais de chantier des unités d'ouvrage | 2 % | 1326204.462 | 26524.089 |
|  |  | Coûts directs |  |  | 1352728.551 |

## Ressources

**mt42bcg005a** U Pompe à chaleur
Données techniques: Coût énergétique 6093.328 MJ; Émission de CO2 357.357 kg
Déchets:
- emballage: re150101 Emballages en papier et en carton. (composant de déchet); quantité 2.784 kg; Code CED 15 01 01; Masse de l'élément 1 kg; Volume 0.001333 m3
- emballage: re170201 Bois. (composant de déchet); quantité 0.681 kg; Code CED 17 02 01; Masse de l'élément 1 kg; Volume 0.000909 m3

**mt37www050e** U Manchon antivibration, en caoutchouc, avec filet de 1 1/4", pour une pression maximale de travail de 10 bar
Données techniques: Coût énergétique 185.212 MJ; Émission de CO2 16.468 kg
Déchets:
- emballage: re150101 Emballages en papier et en carton; quantité 0.072 kg

**mt37sve010e** U Vanne à sphère en laiton nickelé à visser de 1 1/4"
Données techniques: Coût énergétique 1282.649 MJ; Émission de CO2 86.201 kg
Déchets:
- emballage: re150101 Emballages en papier et en carton; quantité 0.072 kg
