# Ouverture et fermeture de saignées avec du mortier de ciment

- Propriété du fichier: CYPE INGENIEROS, S.A.
- Format: FIEBDC-3/2002
- Zone géographique: Algérie
- Coûts indirects: 3.00 %
- Frais généraux: 13.00 %
- Bénéfice: 6.00 %
- TVA: 19.00 %

**TXP030** m Ouverture et fermeture de saignées avec du mortier de ciment, confectionné sur chantier, dosage 1:6 dans maçonnerie de bloc creux en béton, avec moyens manuels et charge manuelle des décombres dans le camion ou la benne.
Ouverture et fermeture de saignées avec du mortier de ciment, confectionné sur chantier, dosage 1:6 dans maçonnerie de bloc creux en béton, avec moyens manuels sans affecter la stabilité de l'élément constructif. Comprend la préparation de la zone de travail et la protection des éléments de l'environnement qui doivent être maintenus, le nettoyage, l'entassement, le retrait et la charge manuelle des décombres dans le camion ou la benne.
Inclut: Préparation de la zone de travail. Implantation. Réalisation manuelle de la saignée. Fermeture des saignées. Retrait et stockage des décombres. Nettoyage des restes d'ouvrage. Charge des décombres dans le camion ou la benne.
Critère de métré de projet: Longueur moyenne selon documentation graphique du Projet.
Critère de mesure de l'ouvrage: On mesurera la longueur réellement exécutée selon les spécifications du Projet.

| Code | U | Désignation | Quantité | Prix | Montant |
|---|---|---|---|---|---|
| mt08aaa010a | m³ | Eau. (matériau) | 0.006 | 1.37 | 0.01 |
| mt01arg005a | t | Sable de carrière, pour mortier confectionné sur le chantier. (matériau) | 0.008 | 14.13 | 0.11 |
| mt08cem000a | kg | Ciment gris en sacs. (matériau) | 1.250 | 0.10 | 0.13 |
| mq06hor010 | h | Bétonnière. (matériel) | 0.006 | 1.10 | 0.01 |
| mo113 | h | Ouvrier d'exécution I/OE1 construction. (main-d'œuvre) | 0.684 | 2.26 | 1.55 |
| % | % | Coûts directs complémentaires | 2 % | 1.81 | 0.04 |
|  |  | Coûts directs |  |  | 1.85 |
