# Diffuseur

- Propriété du fichier: CYPE INGENIEROS, S.A.
- Format: FIEBDC-3/2002
- Zone géographique: Algérie
- Devise: DZD
- Coûts indirects: 3.00 %
- Frais généraux: 13.00 %
- Bénéfice: 6.00 %
- TVA: 19.00 %

## T Équipements techniques

### TV Climatisation et ventilation

#### TVA Distribution d'air

**TVA220** U Diffuseur.
Diffuseur rotationnel d'aluminium extrudé, à 20 éléments, intégré dans plaque carrée de tôle en acier galvanisé pour plafond modulaire, couleur blanche RAL 9010, avec plénum en tôle galvanisée pour connexion latérale à tube flexible, de 595x595x278 mm, avec isolation acoustique, gamme AirQ, DRPL20BPA "AIRZONE", pour installer en hauteur jusqu'à 4 m. Comprend les accessoires de montage et les éléments de fixation.
Inclut: Implantation. Montage du plénum via des supports de suspension. Fixation du diffuseur au plénum.
Critère pour le métré: Nombre d'unités prévues, selon documentation graphique du Projet.
Critère pour le mémoire: On mesurera le nombre d'unités réellement exécutées selon les spécifications du Projet.

| Code | U | Désignation | Quantité | Prix | Montant |
|---|---|---|---|---|---|
| mt42air120i | U | Diffuseur rotationnel d'aluminium extrudé, à 20 éléments, intégré dans plaque carrée de tôle en acier galvanisé pour plafond modulaire, couleur blanche RAL 9010, avec plénum en tôle galvanisée pour connexion latérale à tube flexible, de 595x595x278 mm, avec isolation acoustique, gamme AirQ, DRPL20BPA "AIRZONE". (matériau) | 1.000 | 34336.50 | 34336.50 |
| mo005 | h | Compagnon professionnel III/CP2 installateur de climatisation. (main-d'œuvre) | 0.269 | 719.99 | 193.68 |
| mo104 | h | Ouvrier professionnel II/OP installateur de climatisation. (main-d'œuvre) | 0.269 | 522.78 | 140.63 |
| % | % | Frais de chantier des unités d'ouvrage | 2 % | 34670.81 | 693.42 |
|  |  | Coûts directs |  |  | 35364.23 |
