# Grille extérieure

- Propriété du fichier: CYPE INGENIEROS, S.A.
- Format: FIEBDC-3/2002
- Zone géographique: Algérie
- Devise: DZD
- Coûts indirects: 3.00 %
- Frais généraux: 13.00 %
- Bénéfice: 6.00 %
- TVA: 19.00 %

## T Équipements techniques

### TV Climatisation et ventilation

#### TVA Distribution d'air

**TVA270** U Grille extérieure.
Grille extérieure pour installations de ventilation, cadre frontal et lames de tôle profilée d'acier galvanisé, de 400x330 mm, tissu métallique d'acier galvanisé avec maille de 20x20 mm. Comprend les accessoires de montage et les éléments de fixation.
Inclut: Implantation. Montage et fixation de la grille sur le mur. Connexion au conduit.
Critère pour le métré: Nombre d'unités prévues, selon documentation graphique du Projet.
Critère pour le mémoire: On mesurera le nombre d'unités réellement exécutées selon les spécifications du Projet.

| Code | U | Désignation | Quantité | Prix | Montant |
|---|---|---|---|---|---|
| mt42trx370aa1 | U | Grille extérieure pour installations de ventilation, cadre frontal et lames de tôle profilée d'acier galvanisé, de 400x330 mm, tissu métallique d'acier galvanisé avec maille de 20x20 mm, avec éléments de fixation. (matériau) | 1.000 | 23419.14 | 23419.14 |
| mo005 | h | Compagnon professionnel III/CP2 installateur de climatisation. (main-d'œuvre) | 0.201 | 717.33 | 144.18 |
| mo104 | h | Ouvrier professionnel II/OP installateur de climatisation. (main-d'œuvre) | 0.201 | 520.85 | 104.69 |
| % | % | Frais de chantier des unités d'ouvrage | 2 % | 23668.01 | 473.36 |
|  |  | Coûts directs |  |  | 24141.37 |
