# Avaloir dans une chaussée avec un clapet de non retour, construit en béton, de 25x45x80 cm

- Propriété du fichier: CYPE INGENIEROS, S.A.
- Format: FIEBDC-3/2002
- Zone géographique: Algérie
- Coûts indirects: 3.00 %
- Frais généraux: 13.00 %
- Bénéfice: 6.00 %
- TVA: 17.00 %

## A VRD et aménagements extérieurs

### AA Assainissement

#### AAA Caniveaux et avaloirs

**AAA020** U Avaloir dans une chaussée avec un clapet de non retour, construit en béton, de 25x45x80 cm.
Réalisation d'un avaloir dans une chaussée construit en béton massif BCN: CPJ-CEM II/A 32,5 - P - B 20 - 15/25 - E: 1 - NA - P 18-305, de 25x45x80 cm, réalisé sur un lit de tassement de matériau granulaire de 20 cm d'épaisseur, avec une boite préfabriquée en polyuréthane de 45x23x40 cm comprenant le clapet de non retour en aluminium anodisé de 13,5x13,5 cm et grille en fonte ductile normalisée, classe C-250 selon NF EN 124, compatible avec des surfaces pavées, en béton ou en asphalte à chaud, pivotante et antivol, avec cadre en fonte du même type, arasée au revêtement. Comprend la mise en place et le retrait d'un coffrage récupérable de tôle métallique. Totalement installé et connecté au réseau général d'évacuation. Comprend le remblai arrière avec un matériau granulaire mais ne comprend pas l'excavation.
Inclut: Implantation et tracé du déversoir en plan et en élévation. Excavation. Suppression des terres lâches du fond de l'excavation. Réalisation d'un lit avec un matériau granulaire. Mise en place du coffrage. Coulage et compactage du béton pour la réalisation de la boite à clapet de non retour. Retrait du coffrage. Mise en place de la boite préfabriquée à clapet de non retour. Raccord et jonction du déversoir au collecteur. Remblayage de l'arrière. Mise en place du cadre et de la grille.
Critère de métré de projet: Nombre d'unités prévues, selon documentation graphique du Projet.
Critère de mesure de l'ouvrage: On mesurera le nombre d'unités réellement exécutées selon les spécifications du Projet.

| Code | U | Désignation | Quantité | Prix | Montant |
|---|---|---|---|---|---|
| mt01arr010c | t | Grave de carrière, de 60 à 90 mm de diamètre. (matériau) | 0.083 | 6.28 | 0.52 |
| mt10hmf040qaeg | m³ | Béton non armé prêt à l'emploi BCN: CPJ-CEM II/A 32,5 - P - B 20 - 15/25 - E: 1 - NA - P 18-305. (matériau) | 0.180 | 91.69 | 16.50 |
| mt04lmb010a | U | Brique pleine en terre cuite élaborée mécaniquement à revêtir, 29x14x5 cm, selon NF EN 771-1. (matériau) | 8.000 | 0.38 | 3.04 |
| mt09mor010f | m³ | Mortier de ciment CEM II/B-P 32,5 N type M-15, confectionné sur site avec 450 kg/m³ de ciment et une proportion en volume 1/3. (matériau) | 0.020 | 149.30 | 2.99 |
| mt11poc010 | U | Petit puits préfabriqué de polyuréthane de 45x23x40 cm, y compris le clapet de non retour en aluminium anodisé de 13,5x13,5 cm. (matériau) | 1.000 | 98.49 | 98.49 |
| mt11rej010e | U | Cadre et grille en fonte ductile, classe C-250 selon NF EN 124, inclinable et pourvue d'une chaîne antivol, de 450x250 mm, pour déversoir. Comprend le revêtement en peinture bitumineuse et les reliefs antidérapant dans la partie supérieure. (matériau) | 1.000 | 33.41 | 33.41 |
| mt01arr010a | t | Grave de carrière, de 19 à 25 mm de diamètre. (matériau) | 0.516 | 6.28 | 3.24 |
| mt08epr040 | U | Coffrage récupérable de tôle métallique pour réalisation d'un avaloir de section rectangulaire. (matériau) | 0.015 | 183.04 | 2.75 |
| au00auh020 |  | Rigole pour le déversement du béton. | 1.000 | 0.00 | 0.00 |
| au00auh040 |  | Vibreur de béton, électrique. | 1.000 | 0.00 | 0.00 |
| mo040 | h | Compagnon professionnel III/CP2 VRD espaces publics. (main-d'œuvre) | 1.722 | 4.29 | 7.39 |
| mo085 | h | Ouvrier professionnel II/OP VRD espaces publics. (main-d'œuvre) | 1.722 | 2.58 | 4.44 |
| % | % | Coûts directs complémentaires | 2 % | 172.77 | 3.46 |
|  |  | Coûts directs |  |  | 176.23 |
