# Démolition d'un écoulement longitudinal en maçonnerie

- Propriété du fichier: CYPE INGENIEROS, S.A.
- Format: FIEBDC-3/2002
- Zone géographique: Algérie
- Devise: DZD
- Coûts indirects: 3.00 %
- Frais généraux: 13.00 %
- Bénéfice: 6.00 %
- TVA: 19.00 %

## A VRD et aménagements extérieurs

### AA Assainissement

#### AAD Démolition

**AAD040** m Démolition d'un écoulement longitudinal en maçonnerie.
Démolition d'un écoulement longitudinal en maçonnerie, avec marteau piqueur, sans détériorer les collecteurs qui pourraient le rejoindre et en aménageant ses extrémités, et chargement manuel dans le camion ou la benne.
Critère d'évaluation économique: Le prix comprend la démolition du dallage d'appui.
Inclut: Démolition de l'élément. Fragmentation des décombres en pièces maniables. Retrait et stockage des décombres. Nettoyage des restes d'ouvrage. Chargement manuel des décombres dans le camion ou la benne.
Critère pour le métré: Longueur mesurée en projection horizontale, selon documentation graphique du Projet.
Critère pour le mémoire: On mesurera, en projection horizontale, la longueur réellement démolie selon les spécifications du Projet.

| Code | U | Désignation | Quantité | Prix | Montant |
|---|---|---|---|---|---|
| mq05mai030 | h | Marteau pneumatique. (matériel) | 0.250 | 443.47 | 110.87 |
| mq05pdm110 | h | Compresseur portable diesel moyenne pression 10 m³/min. (matériel) | 0.125 | 752.16 | 94.02 |
| mo112 | h | Ouvrier d'exécution I/OE2 construction. (main-d'œuvre) | 0.284 | 512.89 | 145.66 |
| mo113 | h | Ouvrier d'exécution I/OE1 construction. (main-d'œuvre) | 0.142 | 504.64 | 71.66 |
| % | % | Frais de chantier des unités d'ouvrage | 2 % | 422.21 | 8.44 |
|  |  | Coûts directs |  |  | 430.65 |
