# Imperméabilisation à l'aide de revêtement élastique, couleur blanche, renforcé avec maille de fibre de verre

- Propriété du fichier: CYPE INGENIEROS, S.A.
- Format: FIEBDC-3/2002
- Zone géographique: Algérie
- Devise: DZD
- Coûts indirects: 3.00 %
- Frais généraux: 13.00 %
- Bénéfice: 6.00 %
- TVA: 19.00 %

## E Enveloppe et finition extérieure

### EE Étanchéité

#### EEP Imperméabilisation de points singuliers

**EEP080** m² Imperméabilisation à l'aide de revêtement élastique, couleur blanche, renforcé avec maille de fibre de verre.
Réalisation d'un revêtement élastique sur n'importe quel élément constructif exposé aux intempéries et qui ne se trouve pas en présence constante d'eau, par application d'une première couche d'imperméabilisant à base de copolymères acryliques en dispersion aqueuse, de couleur blanche, dilué à 50%, appliqué au rouleau ou à la brosse, sur laquelle est placée une maille de fibre de verre, de 58 g/m², 650 N/50 mm de résistance à la traction en chaîne et trame, et application postérieure successive de deux couches d'imperméabilisant à base de copolymères, de couleur blanche, non dilué.
Inclut: Nettoyage et préparation du support. Application de la première couche du revêtement. Mise en place de l'armature. Application des couches postérieures du revêtement.
Critère de métré de projet: Surface mesurée selon documentation graphique du Projet.
Critère de mesure de l'ouvrage: On mesurera la surface réellement exécutée selon les spécifications du Projet.

| Code | U | Désignation | Quantité | Prix | Montant |
|---|---|---|---|---|---|
| mt28rco010a | kg | Revêtement élastique, couleur blanche, à base de copolymères acryliques en dispersion aqueuse, 1,35 g/cm³ de densité et 110-130 poises de viscosité Brookfield RVT à 20 °C. (matériau) | 2.000 | 423.44 | 846.88 |
| mt28rco020a | m² | Maille de fibre de verre, de 58 g/m², 650 N/50 mm de résistance à la traction en chaîne et trame. (matériau) | 1.200 | 127.08 | 152.50 |
| mo032 | h | Compagnon professionnel III/CP2 poseur de produits imperméabilisants. (main-d'œuvre) | 0.226 | 440.78 | 99.62 |
| mo070 | h | Ouvrier professionnel II/OP poseur de produits imperméabilisants. (main-d'œuvre) | 0.226 | 324.94 | 73.44 |
| % | % | Coûts directs complémentaires | 2 % | 1172.44 | 23.45 |
|  |  | Coûts directs |  |  | 1195.89 |
