# Porte sectionnelle pour garage, en bois

- Propriété du fichier: CYPE INGENIEROS, S.A.
- Format: FIEBDC-3/2002
- Zone géographique: Algérie
- Devise: DZD
- Coûts indirects: 3.00 %
- Frais généraux: 13.00 %
- Bénéfice: 6.00 %
- TVA: 19.00 %

## E Enveloppe et finition extérieure

### EM Menuiseries extérieures

#### EMG Portes de garages

**EMG050** U Porte sectionnelle pour garage, en bois.
Porte sectionnelle pour garage, constituée de panneau à panneaux de bois massif, 400x230 cm, avec ouverture automatique. Comprend le matériel de connexion électrique et l'équipement de motorisation.
Inclut: Mise en place et fixation des profils guides. Introduction du panneau dans les guides. Mise en place et fixation de l'axe aux paliers. Tension d'un ressort. Fixation du panneau au tambour. Montage du système d'ouverture. Montage du système d'actionnement. Connexion électrique. Révision et graissage des mécanismes et des guides.
Critère pour le métré: Nombre d'unités prévues, selon documentation graphique du Projet.
Critère pour le mémoire: On mesurera le nombre d'unités réellement exécutées selon les spécifications du Projet.

| Code | U | Désignation | Quantité | Prix | Montant |
|---|---|---|---|---|---|
| mt26pgs020w | U | Porte sectionnelle pour garage, constituée de panneau à panneaux de bois massif, 400x230 cm, caisson récupérateur doublé, tour, ressorts de torsion, poulies, guides, accessoires et fermeture centrale avec clé de sécurité. Selon NF EN 13241-1. (matériau) | 1.000 | 283109.13 | 283109.13 |
| mt26egm010dh | U | Équipement de motorisation pour ouverture et fermeture automatique, pour porte de garage sectionnelle de plus de 60 kg. (matériau) | 1.000 | 72437.02 | 72437.02 |
| mt26egm012 | U | Accessoires (serrure, bouton-poussoir, émetteur, récepteur et photocellule) pour automatisation d'une porte de garage. (matériau) | 1.000 | 33474.69 | 33474.69 |
| op00ato010 |  | Tournevis. | 1.000 | 0.00 | 0.00 |
| op00tal010 |  | Perceuse. | 1.000 | 0.00 | 0.00 |
| op00amo010 |  | Rectifieuse ou scie radiale. | 1.000 | 0.00 | 0.00 |
| mo020 | h | Compagnon professionnel III/CP2 construction. (main-d'œuvre) | 1.175 | 698.09 | 820.26 |
| mo113 | h | Ouvrier d'exécution I/OE1 construction. (main-d'œuvre) | 1.175 | 502.77 | 590.75 |
| mo018 | h | Compagnon professionnel III/CP2 menuisier PVC et métal. (main-d'œuvre) | 2.742 | 707.24 | 1939.25 |
| mo059 | h | Ouvrier professionnel II/OP menuisier PVC et métal. (main-d'œuvre) | 2.742 | 522.83 | 1433.60 |
| mo003 | h | Compagnon professionnel III/CP2 électricien. (main-d'œuvre) | 5.687 | 717.33 | 4079.46 |
| % | % | Frais de chantier des unités d'ouvrage | 2 % | 397884.16 | 7957.68 |
|  |  | Coûts directs |  |  | 405841.84 |
