# Rencontre d'un versant avec des cheminées ou des conduits de ventilation

- Propriété du fichier: CYPE INGENIEROS, S.A.
- Format: FIEBDC-3/2002
- Zone géographique: Algérie
- Devise: DZD
- Coûts indirects: 3.00 %
- Frais généraux: 13.00 %
- Bénéfice: 6.00 %
- TVA: 19.00 %

## E Enveloppe et finition extérieure

### EU Couvertures de toitures inclinées

#### EUS Solins

**EUS010** U Rencontre d'un versant avec des cheminées ou des conduits de ventilation.
Rencontre d'un versant de toit avec des cheminées ou des conduits de ventilation, de dimensions 100x60 cm, sur une toiture inclinée, imperméabilisation avec closoir bavette souple autoadhésif en plomb, de 100 cm de largeur protégée avec profilé en tôle d'acier galvanisé, fixée au parement avec vis.
Inclut: Mise en place du closoir bavette souple autoadhésif. Fixation du profilé métallique. Scellement des joints.
Critère pour le métré: Nombre d'unités prévues, selon documentation graphique du Projet.
Critère pour le mémoire: On mesurera le nombre d'unités réellement exécutées selon les spécifications du Projet.

| Code | U | Désignation | Quantité | Prix | Montant |
|---|---|---|---|---|---|
| mt13eur130b | m | Closoir bavette souple autoadhésif en plomb, de 100 cm de largeur; pour l'imperméabilisation de rencontres. (matériau) | 11.200 | 21723.84 | 243307.01 |
| mt15acc020c | m | Tôle en acier galvanisé, épaisseur 0,8 mm, développement 300 mm, et 2 plis. (matériau) | 3.200 | 371.69 | 1189.41 |
| mt26aaa240be | U | Cheville en nylon avec vis à tête fraisée, en acier galvanisé, de 8 mm de diamètre et 80 mm de longueur. (matériau) | 13.000 | 60.36 | 784.68 |
| mt15sja020a | U | Cartouche de mastic de polyuréthane, de 310 cm³. (matériau) | 0.544 | 1279.67 | 696.14 |
| mo011 | h | Compagnon professionnel III/CP2 monteur. (main-d'œuvre) | 0.275 | 717.33 | 197.27 |
| mo080 | h | Ouvrier professionnel II/OP monteur. (main-d'œuvre) | 0.275 | 521.84 | 143.51 |
| % | % | Frais de chantier des unités d'ouvrage | 2 % | 246318.02 | 4926.36 |
|  |  | Coûts directs |  |  | 251244.38 |
