# Démolition d'une cloison en plaques de plâtre sur ossature métallique

- Propriété du fichier: CYPE INGENIEROS, S.A.
- Format: FIEBDC-3/2002
- Zone géographique: Algérie
- Devise: DZD
- Coûts indirects: 3.00 %
- Frais généraux: 13.00 %
- Bénéfice: 6.00 %
- TVA: 19.00 %

## F Aménagements et finitions

### FC Cloisons

#### FCD Démolition

**FCD010** m² Démolition d'une cloison en plaques de plâtre sur ossature métallique.
Démolition d'une cloison en plaques de plâtre (une plaque par parement) installées sur une ossature simple, avec des moyens manuels, sans affecter la stabilité des éléments constructifs contigus, et chargement manuel dans le camion ou la benne.
Critère d'évaluation économique: Le prix comprend le démontage préalable des vantaux de la menuiserie.
Inclut: Démolition de l'ossature et de ses revêtements. Fragmentation des décombres en pièces maniables. Retrait et stockage des décombres. Nettoyage des restes d'ouvrage. Chargement manuel des décombres dans le camion ou la benne.
Critère pour le métré: Surface mesurée selon documentation graphique du Projet.
Critère pour le mémoire: On mesurera la surface réellement démolie selon les spécifications du Projet.

| Code | U | Désignation | Quantité | Prix | Montant |
|---|---|---|---|---|---|
| mo113 | h | Ouvrier d'exécution I/OE1 construction. (main-d'œuvre) | 0.341 | 504.64 | 172.08 |
| % | % | Frais de chantier des unités d'ouvrage | 2 % | 172.08 | 3.44 |
|  |  | Coûts directs |  |  | 175.52 |
