# Poutrelle préfabriquée en béton précontraint, imitation bois

- Propriété du fichier: CYPE INGENIEROS, S.A.
- Format: FIEBDC-3/2002
- Zone géographique: Algérie
- Devise: DZD
- Coûts indirects: 3.00 %
- Frais généraux: 13.00 %
- Bénéfice: 6.00 %
- TVA: 19.00 %

## G Structure et gros oeuvre

### GO Poteaux, poutres et ossatures

#### GOF Béton préfabriqué

**GOF050** U Poutrelle préfabriquée en béton précontraint, imitation bois.
Poutrelle préfabriquée en béton précontraint, de 16x9x650 cm, avec terminaison en diagonal à une extrémité, avec barres en acier de précontrainte, de 5 mm de diamètre, avec un moment fléchissant maximum de 12 kN·m, finition imitation bois, avec une couche de lasure.
Inclut: Implantation des poutrelles. Mise en place et fixation provisoire de la poutrelle. Ajustez la position et le nivellement. Montage et démontage des étais complémentaires.
Critère pour le métré: Nombre d'unités prévues, selon documentation graphique du Projet.
Critère pour le mémoire: On mesurera le nombre d'unités réellement exécutées selon les spécifications du Projet.

| Code | U | Désignation | Quantité | Prix | Montant |
|---|---|---|---|---|---|
| mt07pha075dl | U | Poutrelle préfabriquée en béton précontraint, de 16x9x650 cm, avec terminaison en diagonal à une extrémité, avec barres en acier de précontrainte, de 5 mm de diamètre, avec un moment fléchissant maximum de 12 kN·m, finition imitation bois, avec une couche de lasure. (matériau) | 1.000 | 44178.67 | 44178.67 |
| mo020 | h | Compagnon professionnel III/CP2 construction. (main-d'œuvre) | 0.227 | 698.09 | 158.47 |
| mo113 | h | Ouvrier d'exécution I/OE1 construction. (main-d'œuvre) | 0.682 | 502.77 | 342.89 |
| % | % | Frais de chantier des unités d'ouvrage | 2 % | 44680.03 | 893.60 |
|  |  | Coûts directs |  |  | 45573.63 |
