# Extraction et essai à la compression des éprouvettes témoin

- Propriété du fichier: CYPE INGENIEROS, S.A.
- Format: FIEBDC-3/2002
- Zone géographique: Algérie
- Devise: DZD
- Coûts indirects: 3.00 %
- Frais généraux: 13.00 %
- Bénéfice: 6.00 %
- TVA: 19.00 %

## Q Contrôle de qualité et essais

### QE Structures en béton

#### QEI Essais informatifs

**QEI030** U Extraction et essai à la compression des éprouvettes témoin.
Essai à réaliser en laboratoire accrédité dans le domaine technique correspondant, pour déterminer la résistance à la compression d'un béton durci, par extraction d'une éprouvette témoin de 150 mm de diamètre et de 300 mm de longueur par sonde rotative de poutre ou plancher, selon NF EN 12504-1. Comprend mortier pour remplissage des trous.
Critère d'évaluation économique: Le prix ne comprend la suppression du revêtement existant, la réalisation du revêtement postérieur ni le rapport des résultats.
Inclut: Déplacement sur chantier. Extraction d'éprouvettes témoins. Remplissage des trous. Réalisation des essais.
Critère pour le métré: Essai à réaliser, selon documentation du Plan de contrôle de qualité.

| Code | U | Désignation | Quantité | Prix | Montant |
|---|---|---|---|---|---|
| mt49des010 | U | Répercussion de déplacement sur site pour la prise d'échantillons. (matériau) | 1.000 | 75.19 | 75.19 |
| mt49hoc030f | U | Extraction d'un témoin de béton durci de 150 mm de diamètre et 300 mm de longueur par sonde rotative, taillé, surfaçage essai pour déterminer la résistance à la compression selon NF EN 12504-1. (matériau) | 1.000 | 24431.83 | 24431.83 |
| mt49hoc040l | U | Remplissage des trous avec du mortier hydraulique expansif autonivelant, de 150 mm de diamètre, en poutres ou planchers. (matériau) | 1.000 | 3558.49 | 3558.49 |
| % | % | Frais de chantier des unités d'ouvrage | 2 % | 28065.51 | 561.31 |
|  |  | Coûts directs |  |  | 28626.82 |
