# Rapport de l'analyse physico-chimique des éprouvettes en béton durci

- Propriété du fichier: CYPE INGENIEROS, S.A.
- Format: FIEBDC-3/2002
- Zone géographique: Algérie
- Devise: DZD
- Coûts indirects: 3.00 %
- Frais généraux: 13.00 %
- Bénéfice: 6.00 %
- TVA: 19.00 %

## Q Contrôle de qualité et essais

### QE Structures en béton

#### QEI Essais informatifs

**QEI020** U Rapport de l'analyse physico-chimique des éprouvettes en béton durci.
Rapport de l'analyse physico-chimique réalisée en laboratoire accrédité dans le domaine technique correspondant, sur les éprouvettes en béton durci.
Inclut: Émission du rapport des résultats.
Critère pour le métré: Nombre d'unités prévues, selon documentation du Plan de contrôle de qualité.

| Code | U | Désignation | Quantité | Prix | Montant |
|---|---|---|---|---|---|
| mt49hoe030 | U | Rapport des résultats de l'analyse physico-chimique de béton durci. (matériau) | 1.000 | 14650.56 | 14650.56 |
| % | % | Frais de chantier des unités d'ouvrage | 2 % | 14650.56 | 293.01 |
|  |  | Coûts directs |  |  | 14943.57 |
