# Rapport des résultats de l'essai au scléromètre

- Propriété du fichier: CYPE INGENIEROS, S.A.
- Format: FIEBDC-3/2002
- Zone géographique: Algérie
- Devise: DZD
- Coûts indirects: 3.00 %
- Frais généraux: 13.00 %
- Bénéfice: 6.00 %
- TVA: 19.00 %

## Q Contrôle de qualité et essais

### QE Structures en béton

#### QEI Essais informatifs

**QEI060** U Rapport des résultats de l'essai au scléromètre.
Rapport sur les résultats obtenus lors de l'essai au scléromètre, réalisé par un laboratoire accrédité dans le domaine technique correspondant.
Inclut: Émission du rapport des résultats.
Critère pour le métré: Nombre d'unités prévues, selon documentation du Plan de contrôle de qualité.

| Code | U | Désignation | Quantité | Prix | Montant |
|---|---|---|---|---|---|
| mt49tei030b | U | Rapport de reconnaissance sur les résultats obtenus dans l'essai avec scléromètre, réalisé par laboratoire accrédité dans le domaine technique correspondant. (matériau) | 1.000 | 17557.45 | 17557.45 |
| % | % | Frais de chantier des unités d'ouvrage | 2 % | 17557.45 | 351.15 |
|  |  | Coûts directs |  |  | 17908.60 |
