# Essai sur bitume asphaltique

- Propriété du fichier: CYPE INGENIEROS, S.A.
- Format: FIEBDC-3/2002
- Zone géographique: Algérie
- Devise: DZD
- Coûts indirects: 3.00 %
- Frais généraux: 13.00 %
- Bénéfice: 6.00 %
- TVA: 19.00 %

## Q Contrôle de qualité et essais

### QH Matériaux bitumineux

#### QHE Bitumes et émulsions bitumineuses

**QHE020** U Essai sur bitume asphaltique.
Essais à réaliser en laboratoire accrédité dans le domaine technique correspondant, sur un échantillon de bitume asphaltique, pris sur site, pour la détermination des caractéristiques suivantes: consistance avec pénétromètre et aiguille de pénétration. Comprend le déplacement sur site, la prise d'échantillon et le rapport des résultats.
Inclut: Déplacement sur chantier. Prise d'échantillons. Réalisation des essais. Rédaction d'un rapport des résultats des essais réalisés.
Critère pour le métré: Essai à réaliser, selon documentation du Plan de contrôle de qualité.

| Code | U | Désignation | Quantité | Prix | Montant |
|---|---|---|---|---|---|
| mt49des010 | U | Répercussion de déplacement sur site pour la prise d'échantillons. (matériau) | 1.000 | 74.87 | 74.87 |
| mt49lib005 | U | Prise d'un échantillon de liant bitumineux, selon NF EN 58. (matériau) | 1.000 | 2676.31 | 2676.31 |
| mt49lib010 | U | Essai pour déterminer la consistance d'un échantillon de bitume asphaltique avec pénétromètre et aiguille de pénétration. (matériau) | 1.000 | 4447.75 | 4447.75 |
| mt49lib120a | U | Rapport des résultats des essais réalisés sur un échantillon de bitume asphaltique. (matériau) | 1.000 | 9719.00 | 9719.00 |
| % | % | Frais de chantier des unités d'ouvrage | 2 % | 16917.93 | 338.36 |
|  |  | Coûts directs |  |  | 17256.29 |
