# Douche hygiénique mitigeur

- Propriété du fichier: CYPE INGENIEROS, S.A.
- Format: FIEBDC-3/2002
- Zone géographique: Algérie
- Devise: DZD
- Coûts indirects: 3.00 %
- Frais généraux: 13.00 %
- Bénéfice: 6.00 %
- TVA: 19.00 %

## T Équipements techniques

### TB Équipements sanitaires

#### TBH Douches hygiéniques

**TBH010** U Douche hygiénique mitigeur.
Douche hygiénique mitigeur, finition chromée, constituée de robinet mitigeur avec levier de commande métallique, rosace ronde, cartouche céramique, avec raccordement de 1/2" pour flexible et support pour douchette, finition chromée; douchette avec levier d'actionnement, finition chromée, avec un jet, limiteur de débit à 5 l/min et système anticalcaire et flexible de douche de 1,25 m de longueur. Comprend éléments de connexion, éléments de fixation et joints élastiques.
Inclut: Mise en place. Connexion et contrôle de son bon fonctionnement.
Critère pour le métré: Nombre d'unités prévues, selon documentation graphique du Projet.
Critère pour le mémoire: On mesurera le nombre d'unités réellement mises en place selon les spécifications du Projet.

| Code | U | Désignation | Quantité | Prix | Montant |
|---|---|---|---|---|---|
| mt31gdh010a | U | Douche hygiénique mitigeur, finition chromée, constituée de robinet mitigeur avec levier de commande métallique, rosace ronde, cartouche céramique, avec raccordement de 1/2" pour flexible et support pour douchette, finition chromée; douchette avec levier d'actionnement, finition chromée, avec un jet, limiteur de débit à 5 l/min et système anticalcaire et flexible de douche de 1,25 m de longueur, y compris éléments de connexion, éléments de fixation et joints élastiques. (matériau) | 1.000 | 17859.59 | 17859.59 |
| mt37www010 | U | Matériel auxiliaire pour installations de plomberie. (matériau) | 1.000 | 169.68 | 169.68 |
| mo008 | h | Compagnon professionnel III/CP2 plombier. (main-d'œuvre) | 0.569 | 751.66 | 427.69 |
| % | % | Frais de chantier des unités d'ouvrage | 2 % | 18456.96 | 369.14 |
|  |  | Coûts directs |  |  | 18826.10 |
