# Robinetterie électronique pour lavabo, "PRESTO IBÉRICA"

- Propriété du fichier: CYPE INGENIEROS, S.A.
- Format: FIEBDC-3/2002
- Zone géographique: Algérie
- Devise: DZD
- Coûts indirects: 3.00 %
- Frais généraux: 13.00 %
- Bénéfice: 6.00 %
- TVA: 19.00 %

## T Équipements techniques

### TB Équipements sanitaires

#### TBL Lavabos

**TBL030** U Robinetterie électronique pour lavabo, "PRESTO IBÉRICA".
Robinetterie électronique Technologie Sensia "PRESTO IBÉRICA" constituée de robinet électronique avec actionnement de la commande par infrarouges, pour lavabo, série Sensia, modèle 5750 55137 "PRESTO IBÉRICA", finition chromée, avec bec tournant, débit de 6 l/min, fixation rapide, alimentation par transformateur 230/12 V. Comprend éléments de connexion, flexibles d'alimentation de 1/2" de diamètre et 600 mm de longueur, transformateur 230/12 V, électrovanne, deux clapets de non retour et deux vannes de passage.
Inclut: Implantation. Mise en place. Connexion. Contrôle de son bon fonctionnement.
Critère pour le métré: Nombre d'unités prévues, selon documentation graphique du Projet.
Critère pour le mémoire: On mesurera le nombre d'unités réellement mises en place selon les spécifications du Projet.

| Code | U | Désignation | Quantité | Prix | Montant |
|---|---|---|---|---|---|
| mt31gsp022pk | U | Robinet électronique avec actionnement de la commande par infrarouges, pour lavabo, série Sensia, modèle 5750 55137 "PRESTO IBÉRICA", finition chromée, avec bec tournant, débit de 6 l/min, fixation rapide, alimentation par transformateur 230/12 V; y compris éléments de connexion, flexibles d'alimentation de 1/2" de diamètre et 600 mm de longueur, transformateur 230/12 V, électrovanne, deux clapets de non retour et deux vannes de passage. (matériau) | 1.000 | 248440.66 | 248440.66 |
| mt37www010 | U | Produits complémentaires pour installations de plomberie. (matériau) | 1.000 | 168.92 | 168.92 |
| mo008 | h | Compagnon professionnel III/CP2 plombier. (main-d'œuvre) | 0.569 | 717.33 | 408.16 |
| % | % | Frais de chantier des unités d'ouvrage | 2 % | 249017.74 | 4980.35 |
|  |  | Coûts directs |  |  | 253998.09 |
