# Lavabo sous plan de travail, en porcelaine sanitaire

- Propriété du fichier: CYPE INGENIEROS, S.A.
- Format: FIEBDC-3/2002
- Zone géographique: Algérie
- Devise: DZD
- Coûts indirects: 3.00 %
- Frais généraux: 13.00 %
- Bénéfice: 6.00 %
- TVA: 19.00 %

## T Équipements techniques

### TB Équipements sanitaires

#### TBL Lavabos

**TBL080** U Lavabo sous plan de travail, en porcelaine sanitaire.
Lavabo en porcelaine sanitaire, sous plan de travail, gamme haute, couleur, de 500x380 mm, et évacuation, finition chromée. Comprend le jeu de fixation et le silicone pour le scellement des joints.
Critère d'évaluation économique: Le prix ne comprend ni le plan de travail ni la robinetterie.
Inclut: Implantation. Mise en place et fixation de l'appareil. Montage de la bonde. Connexion au réseau d'évacuation. Contrôle de son bon fonctionnement. Scellement des joints.
Critère pour le métré: Nombre d'unités prévues, selon documentation graphique du Projet.
Critère pour le mémoire: On mesurera le nombre d'unités réellement mises en place selon les spécifications du Projet.

| Code | U | Désignation | Quantité | Prix | Montant |
|---|---|---|---|---|---|
| mt30lps060v | U | Lavabo en porcelaine sanitaire, sous plan de travail, gamme haute, couleur, de 500x380 mm, avec jeu de fixation. (matériau) | 1.000 | 47097.90 | 47097.90 |
| mt36www005d | U | Accouplement à la paroi accoudé au plafond, ABS, série B, finition chromée, pour l'évacuation des eaux usées (à basse et haute température) à l'intérieur des bâtiments, lien mixte de 1 1/4"x40 mm de diamètre, selon NF EN 1329-1, avec vanne d'écoulement. (matériau) | 1.000 | 6768.19 | 6768.19 |
| mt30www005 | U | Cartouche de 300 ml de silicone acide monocomposant, fongicide, pour le scellement des joints en milieux humides. (matériau) | 0.012 | 1486.36 | 17.84 |
| mo008 | h | Compagnon professionnel III/CP2 plombier. (main-d'œuvre) | 1.251 | 717.33 | 897.38 |
| % | % | Frais de chantier des unités d'ouvrage | 2 % | 54781.31 | 1095.63 |
|  |  | Coûts directs |  |  | 55876.94 |
