# Pose d'une baignoire

- Propriété du fichier: CYPE INGENIEROS, S.A.
- Format: FIEBDC-3/2002
- Zone géographique: Algérie
- Devise: DZD
- Coûts indirects: 3.00 %
- Frais généraux: 13.00 %
- Bénéfice: 6.00 %
- TVA: 19.00 %

## T Équipements techniques

### TB Équipements sanitaires

#### TBP Pose

**TBP020** U Pose d'une baignoire.
Pose d'une baignoire de longueur supérieure à 1 m et réalisation de l'habillage avec des briques creuses simples en terre cuite, pose avec du mortier de ciment, confectionné sur chantier, dosage 1:6.
Inclut: Implantation. Ouverture de saignées. Remplissage avec du sable. Mise en place et nivèlement de la baignoire. Réalisation de l'habillage. Protection avec un panneau aggloméré en bois. Nettoyage et suppression du matériau excédant.
Critère pour le métré: Nombre d'unités prévues, selon documentation graphique du Projet.
Critère pour le mémoire: On mesurera le nombre d'unités réellement exécutées selon les spécifications du Projet.

| Code | U | Désignation | Quantité | Prix | Montant |
|---|---|---|---|---|---|
| mt04lcc010a | U | Brique creuse en terre cuite (mahón), à revêtir, 29x14x4 cm, pour utilisation en maçonnerie protégée (pièce en P), densité 860 kg/m³, selon NF EN 771-1. (matériau) | 30.000 | 31.55 | 946.50 |
| mt08aaa010a | m³ | Eau. (matériau) | 0.008 | 190.41 | 1.52 |
| mt01arg005a | t | Sable de carrière, pour mortier confectionné sur le chantier. (matériau) | 0.026 | 2017.24 | 52.45 |
| mt08cem000a | kg | Ciment gris en sacs. (matériau) | 3.975 | 13.84 | 55.01 |
| mt01ara010a | m³ | Sable avec granulométrie de 0 à 5 mm de diamètre, propre. (matériau) | 0.200 | 1602.58 | 320.52 |
| mq06hor010 | h | Bétonnière électrique avec une capacité de gâchage de 160 l. (matériel) | 0.011 | 334.81 | 3.68 |
| mo020 | h | Compagnon professionnel III/CP2 construction. (main-d'œuvre) | 2.275 | 700.68 | 1594.05 |
| mo113 | h | Ouvrier d'exécution I/OE1 construction. (main-d'œuvre) | 2.328 | 504.64 | 1174.80 |
| % | % | Frais de chantier des unités d'ouvrage | 2 % | 4148.53 | 82.97 |
|  |  | Coûts directs |  |  | 4231.50 |
