# Luminaire linéaire, avec lampe LED. Installation en surface

- Propriété du fichier: CYPE INGENIEROS, S.A.
- Format: FIEBDC-3/2002
- Zone géographique: Algérie
- Devise: DZD
- Coûts indirects: 3.00 %
- Frais généraux: 13.00 %
- Bénéfice: 6.00 %
- TVA: 19.00 %

## T Équipements techniques

### TE Éclairage

#### TEI Équipements intérieurs

**TEI250** U Luminaire linéaire, avec lampe LED. Installation en surface.
Luminaire linéaire de plafond, non réglable, avec corps en aluminium extrudé de couleur blanche, de 25 W, alimentation à 220/240 V et 50-60 Hz, de 50x1950x75 mm, avec lampe LED LED830, température de couleur 3000 K, diffuseur de polycarbonate opalin couleur glacier, indice de reproduction chromatique supérieure à 80, flux lumineux 1950 lumens, degré de protection IP20, avec kit de départ et de fin de ligne pour luminaire linéaire et éléments de fixation pour installation de luminaire de surface. Installation en surface.
Inclut: Implantation. Montage, connexion et contrôle de son bon fonctionnement.
Critère pour le métré: Nombre d'unités prévues, selon documentation graphique du Projet.
Critère pour le mémoire: On mesurera le nombre d'unités réellement exécutées selon les spécifications du Projet.

| Code | U | Désignation | Quantité | Prix | Montant |
|---|---|---|---|---|---|
| mt34lle130bk | U | Luminaire linéaire de plafond, non réglable, avec corps en aluminium extrudé de couleur blanche, de 25 W, alimentation à 220/240 V et 50-60 Hz, de 50x1950x75 mm, avec lampe LED LED830, température de couleur 3000 K, diffuseur de polycarbonate opalin couleur glacier, indice de reproduction chromatique supérieure à 80, flux lumineux 1950 lumens, degré de protection IP20. (matériau) | 1.000 | 40732.65 | 40732.65 |
| mt34lle131b | U | Kit de départ et de fin de ligne pour luminaire linéaire, avec barrettes de dominos. (matériau) | 1.000 | 6501.28 | 6501.28 |
| mt34lle134a | U | Éléments de fixation pour installation de luminaire de surface. (matériau) | 1.000 | 1089.33 | 1089.33 |
| mo003 | h | Compagnon professionnel III/CP2 électricien. (main-d'œuvre) | 0.341 | 719.99 | 245.52 |
| mo102 | h | Ouvrier professionnel II/OP électricien. (main-d'œuvre) | 0.341 | 522.78 | 178.27 |
| % | % | Frais de chantier des unités d'ouvrage | 2 % | 48747.05 | 974.94 |
|  |  | Coûts directs |  |  | 49721.99 |
