# Interrupteur différentiel instantané, bipolaire (2P) 25A/30mA

- Propriété du fichier: CYPE INGENIEROS, S.A.
- Format: FIEBDC-3/2002
- Zone géographique: Algérie
- Coûts indirects: 3.00 %
- Frais généraux: 13.00 %
- Bénéfice: 6.00 %
- TVA: 17.00 %

## T Équipements techniques

### TL Installations électriques

#### TLA Appareils modulaires de protection et commande

**TLA050** U Interrupteur différentiel instantané, bipolaire (2P) 25A/30mA.
Fourniture et installation d'interrupteur différentiel instantané, 2P/25A/30mA, de 2 modules. Comprend les accessoires et les fixations. Totalement monté, connecté et testé.
Inclut: Montage et connexion de l'élément.
Critère de métré de projet: Nombre d'unités prévues, selon documentation graphique du Projet.
Critère de mesure de l'ouvrage: On mesurera le nombre d'unités réellement exécutées selon les spécifications du Projet.

| Code | U | Désignation | Quantité | Prix | Montant |
|---|---|---|---|---|---|
| mt35cgm029ea | U | Interrupteur différentiel instantané, 2P/25A/30mA, de 2 modules, comprend accessoires de montage. Selon NF EN 61008-1. (matériau) | 1.000 | 74.12 | 74.12 |
| mo002 | h | Compagnon professionnel III/CP2 électricien. (main-d'œuvre) | 0.286 | 4.44 | 1.27 |
| % | % | Coûts directs complémentaires | 2 % | 75.39 | 1.51 |
|  |  | Coûts directs |  |  | 76.90 |
