# Pré-installation de compteur pour approvisionnement en eau potable

- Propriété du fichier: CYPE INGENIEROS, S.A.
- Format: FIEBDC-3/2002
- Zone géographique: Algérie
- Devise: DZD
- Coûts indirects: 3.00 %
- Frais généraux: 13.00 %
- Bénéfice: 6.00 %
- TVA: 19.00 %

## T Équipements techniques

### TP Installations de distribution de l'eau

#### TPC Compteurs

**TPC010** U Pré-installation de compteur pour approvisionnement en eau potable.
Pré-installation de compteur général d'eau 1 1/4" DN 32 mm, mis en place dans armoire préfabriquée, connecté à la ramification d'arrivée et au tube d'alimentation, constituée de vanne d'arrivée à opercule en laiton fondu; robinet de vérification; clapet antipollution; clapet de non retour en laiton et robinet après compteur à opercule en laiton fondu. Comprend la serrure spéciale à ressort et les matériels et les produits complémentaires.
Critère d'évaluation économique: Le prix ne comprend pas le compteur d'eau.
Inclut: Implantation. Mise en place et fixation des accessoires et des pièces spéciales. Connexion et contrôle de son bon fonctionnement.
Critère pour le métré: Nombre d'unités prévues, selon documentation graphique du Projet.
Critère pour le mémoire: On mesurera le nombre d'unités réellement exécutées selon les spécifications du Projet.

| Code | U | Désignation | Quantité | Prix | Montant |
|---|---|---|---|---|---|
| mt37svc010i | U | Vanne à opercule en laiton fondu, à visser, de 1 1/4". (matériau) | 2.000 | 1713.41 | 3426.82 |
| mt37www060f | U | Clapet antipollution de laiton, avec tamis en acier inoxydable avec perforations de 0,5 mm de diamètre, avec filet de 1 1/4", pour une pression maximale de travail de 16 bar et une température maximale de 110°C. (matériau) | 1.000 | 2252.64 | 2252.64 |
| mt37sgl012c | U | Robinet de vérification en laiton, à visser, de 1". (matériau) | 1.000 | 1145.02 | 1145.02 |
| mt37svr010d | U | Clapet de non retour en laiton à visser de 1 1/4". (matériau) | 1.000 | 1616.79 | 1616.79 |
| mt37cir010b | U | Armoire en fibre de verre de 65x50x20 cm pour abriter un compteur individuel d'eau de 25 à 40 mm, pourvu d'une serrure spéciale pour carré de manoeuvre. (matériau) | 1.000 | 10696.13 | 10696.13 |
| mt37www010 | U | Produits complémentaires pour installations de plomberie. (matériau) | 1.000 | 168.92 | 168.92 |
| mo008 | h | Compagnon professionnel III/CP2 plombier. (main-d'œuvre) | 1.183 | 717.33 | 848.60 |
| mo107 | h | Ouvrier professionnel II/OP plombier. (main-d'œuvre) | 0.591 | 520.85 | 307.82 |
| % | % | Frais de chantier des unités d'ouvrage | 4 % | 20462.74 | 818.51 |
|  |  | Coûts directs |  |  | 21281.25 |
