# Pré-installation de compteur pour approvisionnement en eau potable

- Propriété du fichier: CYPE INGENIEROS, S.A.
- Format: FIEBDC-3/2002
- Zone géographique: Algérie
- Devise: DZD
- Coûts indirects: 3.00 %
- Frais généraux: 13.00 %
- Bénéfice: 6.00 %
- TVA: 19.00 %

## T Équipements techniques

### TP Installations de distribution de l'eau

#### TPC Compteurs

**TPC010** U Pré-installation de compteur pour approvisionnement en eau potable.
Pré-installation de compteur général d'eau 4" DN 100 mm, mis en place dans armoire préfabriquée, connecté à la ramification d'arrivée et au tube d'alimentation, constituée de vanne d'arrivée à opercule en laiton fondu; robinet de vérification; clapet antipollution; clapet de non retour en laiton et robinet après compteur à opercule en laiton fondu. Comprend la serrure spéciale à ressort et les matériels et les produits complémentaires.
Critère d'évaluation économique: Le prix ne comprend pas le compteur d'eau.
Inclut: Implantation. Mise en place et fixation des accessoires et des pièces spéciales. Connexion et contrôle de son bon fonctionnement.
Critère pour le métré: Nombre d'unités prévues, selon documentation graphique du Projet.
Critère pour le mémoire: On mesurera le nombre d'unités réellement exécutées selon les spécifications du Projet.

| Code | U | Désignation | Quantité | Prix | Montant |
|---|---|---|---|---|---|
| mt37svc010w | U | Vanne à opercule en laiton fondu, à visser, de 4". (matériau) | 2.000 | 17681.80 | 35363.60 |
| mt37www060l | U | Clapet antipollution de bronze, avec tamis en acier inoxydable avec perforations de 0,5 mm de diamètre, avec filet de 4", pour une pression maximale de travail de 16 bar et une température maximale de 110°C. (matériau) | 1.000 | 18682.33 | 18682.33 |
| mt37sgl012c | U | Robinet de vérification en laiton, à visser, de 1". (matériau) | 1.000 | 1145.02 | 1145.02 |
| mt37svr010i | U | Clapet de non retour en laiton à visser de 4". (matériau) | 1.000 | 13916.43 | 13916.43 |
| mt37cir010d | U | Armoire en fibre de verre de 100x70x40 cm pour abriter un compteur individuel d'eau de 80 à 100 mm, pourvu d'une serrure spéciale pour carré de manoeuvre. (matériau) | 1.000 | 28643.66 | 28643.66 |
| mt37www010 | U | Produits complémentaires pour installations de plomberie. (matériau) | 1.000 | 168.92 | 168.92 |
| mo008 | h | Compagnon professionnel III/CP2 plombier. (main-d'œuvre) | 2.275 | 717.33 | 1631.93 |
| mo107 | h | Ouvrier professionnel II/OP plombier. (main-d'œuvre) | 1.137 | 520.85 | 592.21 |
| % | % | Frais de chantier des unités d'ouvrage | 4 % | 100144.10 | 4005.76 |
|  |  | Coûts directs |  |  | 104149.86 |
