# Câble de paires en cuivre

- Propriété du fichier: CYPE INGENIEROS, S.A.
- Format: FIEBDC-3/2002
- Zone géographique: Algérie
- Devise: DZD
- Coûts indirects: 3.00 %
- Frais généraux: 13.00 %
- Bénéfice: 6.00 %
- TVA: 19.00 %

## T Équipements techniques

### TT Installations de télécommunication

#### TTH Réseaux de câbles de cuivre

**TTH030** m Câble de paires en cuivre.
Câble de 2 paires (2x2x0,51 mm), avec conducteur unifilaire en cuivre, isolation en polyéthylène et gaine extérieure en PVC non propagateur de la flamme de 4 mm de diamètre de couleur crème. Comprend les accessoires et les éléments de fixation.
Inclut: Pose des câbles.
Critère pour le métré: Longueur mesurée selon documentation graphique du Projet.
Critère pour le mémoire: On mesurera la longueur réellement exécutée selon les spécifications du Projet.

| Code | U | Désignation | Quantité | Prix | Montant |
|---|---|---|---|---|---|
| mt40mto100b | m | Câble de 2 paires (2x2x0,51 mm), avec conducteur unifilaire en cuivre, isolation en polyéthylène et gaine extérieure en PVC non propagateur de la flamme de 4 mm de diamètre de couleur crème. (matériau) | 1.000 | 107.65 | 107.65 |
| mo001 | h | Compagnon professionnel III/CP2 installateur en télécommunications. (main-d'œuvre) | 0.017 | 717.33 | 12.19 |
| mo056 | h | Ouvrier professionnel II/OP installateur en télécommunications. (main-d'œuvre) | 0.017 | 520.85 | 8.85 |
| % | % | Frais de chantier des unités d'ouvrage | 2 % | 128.69 | 2.57 |
|  |  | Coûts directs |  |  | 131.26 |
