# Canalisation de liaison supérieure

- Propriété du fichier: CYPE INGENIEROS, S.A.
- Format: FIEBDC-3/2002
- Zone géographique: Algérie
- Devise: DZD
- Coûts indirects: 3.00 %
- Frais généraux: 13.00 %
- Bénéfice: 6.00 %
- TVA: 19.00 %

## T Équipements techniques

### TT Installations de télécommunication

#### TTX Réseaux de câbles co-axiaux

**TTX010** m Canalisation de liaison supérieure.
Canalisation de liaison supérieure entre le point d'entrée générale supérieur du bâtiment et le RITS, RITU ou RITM, pour bâtiment collectif, constituée de 2 tubes de PVC rigide de 40 mm de diamètre, résistance à la compression supérieure à 1250 N, résistance à l'impact 2 joules, avec IP547. Installation en surface. Comprend les accessoires, les éléments de fixation et le fil guide.
Inclut: Implantation du parcours de la canalisation. Mise en place et fixation des tubes. Mise en place du fil guide.
Critère pour le métré: Longueur mesurée selon documentation graphique du Projet.
Critère pour le mémoire: On mesurera la longueur réellement exécutée selon les spécifications du Projet.

| Code | U | Désignation | Quantité | Prix | Montant |
|---|---|---|---|---|---|
| mt35aia090dl | m | Tube rigide en PVC, vissable, courbable à chaud, de couleur grise, de 40 mm de diamètre nominal, pour climatisation fixe en surface. Résistance à la compression 1250 N, résistance à l'impact 2 joules, température de travail -5°C jusqu'à 60°C, avec degré de protection IP547 selon NF EN 60529, propriétés électriques: isolant, non propagateur de la flamme. Selon NF EN 61386-1, NF EN 61386-22 et NF EN 60423. Comprend les colliers, les éléments de fixation et les accessoires (courbes, manchons, tés, coudes et courbes flexibles). (matériau) | 2.000 | 948.47 | 1896.94 |
| mt40iva030 | m | Fil guide de polypropylène de 3 mm de diamètre. (matériau) | 2.400 | 33.69 | 80.86 |
| op00ato010 |  | Tournevis. | 1.000 | 0.00 | 0.00 |
| op00mar010 |  | Marteau. | 1.000 | 0.00 | 0.00 |
| op00tal010 |  | Perceuse. | 1.000 | 0.00 | 0.00 |
| mo001 | h | Compagnon professionnel III/CP2 installateur en télécommunications. (main-d'œuvre) | 0.118 | 717.33 | 84.64 |
| mo056 | h | Ouvrier professionnel II/OP installateur en télécommunications. (main-d'œuvre) | 0.114 | 520.85 | 59.38 |
| % | % | Frais de chantier des unités d'ouvrage | 2 % | 2121.82 | 42.44 |
|  |  | Coûts directs |  |  | 2164.26 |
