# Amplificateur de ligne

- Propriété du fichier: CYPE INGENIEROS, S.A.
- Format: FIEBDC-3/2002
- Zone géographique: Algérie
- Devise: DZD
- Coûts indirects: 3.00 %
- Frais généraux: 13.00 %
- Bénéfice: 6.00 %
- TVA: 19.00 %

## T Équipements techniques

### TT Installations de télécommunication

#### TTX Réseaux de câbles co-axiaux

**TTX120** U Amplificateur de ligne.
Centrale d'amplification séparée, à 3 entrées, 1 entrée pour signaux de FI de 42 dB de gain, 1 entrée pour signaux de RTV+FI de 42 dB de gain et 1 entrée pour signaux de RTV de 40 dB de gain, 2 sorties de RTV+FI, égalisation réglable, tension maximale de sortie de 124 dBµV pour FI et 117 dBµV pour RTV.
Inclut: Mise en place de l'amplificateur. Connexion et contrôle de son bon fonctionnement.
Critère pour le métré: Nombre d'unités prévues, selon documentation graphique du Projet.
Critère pour le mémoire: On mesurera le nombre d'unités réellement exécutées selon les spécifications du Projet.

| Code | U | Désignation | Quantité | Prix | Montant |
|---|---|---|---|---|---|
| mt40eaf035a | U | Centrale d'amplification séparée, à 3 entrées, 1 entrée pour signaux de FI de 42 dB de gain, 1 entrée pour signaux de RTV+FI de 42 dB de gain et 1 entrée pour signaux de RTV de 40 dB de gain, 2 sorties de RTV+FI, égalisation réglable, tension maximale de sortie de 124 dBµV pour FI et 117 dBµV pour RTV. (matériau) | 1.000 | 19204.41 | 19204.41 |
| mo001 | h | Compagnon professionnel III/CP2 installateur en télécommunications. (main-d'œuvre) | 0.227 | 717.33 | 162.83 |
| mo056 | h | Ouvrier professionnel II/OP installateur en télécommunications. (main-d'œuvre) | 0.227 | 520.85 | 118.23 |
| % | % | Frais de chantier des unités d'ouvrage | 2 % | 19485.47 | 389.71 |
|  |  | Coûts directs |  |  | 19875.18 |
