# Câble coaxial

- Propriété du fichier: CYPE INGENIEROS, S.A.
- Format: FIEBDC-3/2002
- Zone géographique: Algérie
- Devise: DZD
- Coûts indirects: 3.00 %
- Frais généraux: 13.00 %
- Bénéfice: 6.00 %
- TVA: 19.00 %

## T Équipements techniques

### TT Installations de télécommunication

#### TTX Réseaux de câbles co-axiaux

**TTX130** m Câble coaxial.
Câble coaxial classe A, de 75 ± 2 Ohm, réaction au feu classe Dca-s2,d2,a2 selon FR EN 50575, avec conducteur central de cuivre de 1 ± 0,02 mm de diamètre, diélectrique de polyéthylène expansé de 4,5 ± 0,1 mm de diamètre, blindage en ruban d'aluminium et de polyester, maille de fils tressés d'aluminium et enveloppe extérieure de LSFH sans halogènes, à faible émission de fumées et de gaz corrosifs de 6,5 ± 0,1 mm de diamètre de couleur grise. Comprend les accessoires et les éléments de fixation.
Inclut: Pose des câbles.
Critère pour le métré: Longueur mesurée selon documentation graphique du Projet.
Critère pour le mémoire: On mesurera la longueur réellement exécutée selon les spécifications du Projet.

| Code | U | Désignation | Quantité | Prix | Montant |
|---|---|---|---|---|---|
| mt40cfr015d | m | Câble coaxial classe A, de 75 ± 2 Ohm, réaction au feu classe Dca-s2,d2,a2 selon FR EN 50575, avec conducteur central de cuivre de 1 ± 0,02 mm de diamètre, diélectrique de polyéthylène expansé de 4,5 ± 0,1 mm de diamètre, blindage en ruban d'aluminium et de polyester, maille de fils tressés d'aluminium et enveloppe extérieure de LSFH sans halogènes, à faible émission de fumées et de gaz corrosifs de 6,5 ± 0,1 mm de diamètre de couleur grise. (matériau) | 1.000 | 105.73 | 105.73 |
| mo001 | h | Compagnon professionnel III/CP2 installateur en télécommunications. (main-d'œuvre) | 0.017 | 717.33 | 12.19 |
| mo056 | h | Ouvrier professionnel II/OP installateur en télécommunications. (main-d'œuvre) | 0.017 | 520.85 | 8.85 |
| % | % | Frais de chantier des unités d'ouvrage | 2 % | 126.77 | 2.54 |
|  |  | Coûts directs |  |  | 129.31 |
