# Régulateur de débit

- Propriété du fichier: CYPE INGENIEROS, S.A.
- Format: FIEBDC-3/2002
- Zone géographique: Algérie
- Devise: DZD
- Coûts indirects: 3.00 %
- Frais généraux: 13.00 %
- Bénéfice: 6.00 %
- TVA: 19.00 %

## T Équipements techniques

### TV Climatisation et ventilation

#### TVM Ventilation mécanique pour logements

**TVM050** U Régulateur de débit.
Régulateur de débit à air constant, pour 150 m³/h de débit et rang à pression statique de 150 à 600 Pa, constitué de corps en plastique de 156 mm de diamètre, joint d'étanchéité et régulateur en plastique.
Inclut: Implantation. Mise en place du régulateur à l'intérieur du conduit.
Critère pour le métré: Nombre d'unités prévues, selon documentation graphique du Projet.
Critère pour le mémoire: On mesurera le nombre d'unités réellement exécutées selon les spécifications du Projet.

| Code | U | Désignation | Quantité | Prix | Montant |
|---|---|---|---|---|---|
| mt42svi255ecw1 | U | Régulateur de débit à air constant, pour 150 m³/h de débit et rang à pression statique de 150 à 600 Pa, constitué de corps en plastique de 156 mm de diamètre, joint d'étanchéité et régulateur en plastique. (matériau) | 1.000 | 9568.56 | 9568.56 |
| mo011 | h | Compagnon professionnel III/CP2 monteur. (main-d'œuvre) | 0.171 | 717.33 | 122.66 |
| mo080 | h | Ouvrier professionnel II/OP monteur. (main-d'œuvre) | 0.171 | 521.84 | 89.23 |
| % | % | Frais de chantier des unités d'ouvrage | 2 % | 9780.45 | 195.61 |
|  |  | Coûts directs |  |  | 9976.06 |
