# Rideau d'air

- Propriété du fichier: CYPE INGENIEROS, S.A.
- Format: FIEBDC-3/2002
- Zone géographique: Algérie
- Devise: DZD
- Coûts indirects: 3.00 %
- Frais généraux: 13.00 %
- Bénéfice: 6.00 %
- TVA: 19.00 %

## T Équipements techniques

### TV Climatisation et ventilation

#### TVO Unités terminales non autonomes de climatisation

**TVO160** U Rideau d'air.
Rideau d'air, avec boîte métallique vernissée couleur blanche RAL 9003, de 1080x210x250 mm (recommandé pour hauteur maximale 3 m), débit d'air 1400 m³/h, ventilateur tangentiel à rendement élevé avec moteur pour alimentation monophasée à 230 V, à deux vitesses, contrôle à distance pour sélection de vitesse. Totalement monté, connecté et mis en marche par l'entreprise installatrice pour le contrôle de son bon fonctionnement.
Inclut: Implantation de l'unité. Mise en place et fixation de l'unité. Connexion. Mise en marche.
Critère pour le métré: Nombre d'unités prévues, selon documentation graphique du Projet.
Critère pour le mémoire: On mesurera le nombre d'unités réellement exécutées selon les spécifications du Projet.

| Code | U | Désignation | Quantité | Prix | Montant |
|---|---|---|---|---|---|
| mt42csp110caa | U | Rideau d'air, avec boîte métallique vernissée couleur blanche RAL 9003, de 1080x210x250 mm (recommandé pour hauteur maximale 3 m), débit d'air 1400 m³/h, ventilateur tangentiel à rendement élevé avec moteur pour alimentation monophasée à 230 V, à deux vitesses, contrôle à distance pour sélection de vitesse. (matériau) | 1.000 | 128904.25 | 128904.25 |
| mo005 | h | Compagnon professionnel III/CP2 installateur de climatisation. (main-d'œuvre) | 3.412 | 751.66 | 2564.66 |
| mo104 | h | Ouvrier professionnel II/OP installateur de climatisation. (main-d'œuvre) | 3.412 | 545.70 | 1861.93 |
| % | % | Frais de chantier des unités d'ouvrage | 2 % | 133330.84 | 2666.62 |
|  |  | Coûts directs |  |  | 135997.46 |
