# Clôture en maille à simple torsion

- Propriété du fichier: CYPE Ingenieros S.A.
- Format: FIEBDC-3/2016
- Logiciel: Générateur de prix de la construction. CYPE Ingenieros, S.A.
- Date: 16/06/2025
- Zone géographique: Algérie
- Devise: DZD
- Coûts indirects: 3 %
- Frais généraux: 13 %
- Bénéfice: 6 %
- TVA: 19 %

## A VRD et aménagements extérieurs

### AL Clôtures et divisions

#### ALG Grilles et grillages métalliques

**ALG010** m Clôture en maille à simple torsion.
Clôture constituée de maille à simple torsion, de 40 mm de vide de maille et 1,8 mm de diamètre, finition galvanisé et de poteaux en acier galvanisé de 48 mm de diamètre et 1,3 m de hauteur, encastrés dans des dés de béton. Comprend les accessoires pour la fixation de la maille à simple torsion aux poteaux métalliques.
Critère d'évaluation économique: Le prix ne comprend pas l'excavation.
Inclut: Implantation. Mise en place des poteaux dans les fouilles en puits. Coulage du béton. Aplomb et alignement des poteaux et des contrefiches. Mise en place de la maille.
Critère pour le métré: Longueur mesurée selon documentation graphique du Projet, en déduisant les ouvertures de longueur supérieure à 1 m.
Critère pour le mémoire: On mesurera la longueur réellement exécutée selon les spécifications du Projet, en déduisant les ouvertures de longueur supérieure à 1 m.

| Code | U | Désignation | Quantité | Prix | Montant |
|---|---|---|---|---|---|
| mt52vst030m | U | Poteau intérieur de renfort de tube en acier galvanisé, de 48 mm de diamètre et 1,5 mm d'épaisseur, de 1,3 m de hauteur, pour maille à simple torsion de 1 m de hauteur, avec deux contrefiches de renfort. (matériau) | 0.03 | 1668.78 | 50.063 |
| mt52vst030a | U | Poteau intermédiaire de tube en acier galvanisé, de 48 mm de diamètre et 1,5 mm d'épaisseur, de 1,3 m de hauteur, pour maille à simple torsion de 1 m de hauteur. (matériau) | 0.3 | 557.06 | 167.118 |
| mt52vst030K | U | Poteau en équerre de tube en acier galvanisé, de 48 mm de diamètre et 1,5 mm d'épaisseur, de 1,3 m de hauteur, pour maille à simple torsion de 1 m de hauteur, avec deux contrefiches de renfort. (matériau) | 0.08 | 1668.78 | 133.502 |
| mt52vst030y | U | Poteau extrémité de tube en acier galvanisé, de 48 mm de diamètre et 1,5 mm d'épaisseur, de 1,3 m de hauteur, pour maille à simple torsion de 1 m de hauteur, avec une contrefiche de renfort. (matériau) | 0.08 | 1199.55 | 95.964 |
| mt52vst010ig | m² | Maille à simple torsion, de 40 mm de vide de maille et 1,8 mm de diamètre, finition galvanisé. (matériau) | 1.02 | 481.74 | 491.375 |
| mt52vpm055 | U | Accessoires pour la fixation de la maille à simple torsion aux poteaux métalliques. (matériau) | 1 | 150.39 | 150.390 |
| mt10hmf040qaed | m³ | Béton non armé prêt à l'emploi BCN: CPJ-CEM II/A 32,5 - TP - B 20 - 15/25 - E: 1 - NA - P 18-305. (matériau) | 0.015 | 12207.48 | 183.112 |
| mo087 | h | Ouvrier professionnel II/OP VRD espaces publics. (main-d'œuvre) | 0.171 | 546.7 | 93.486 |
| mo011 | h | Compagnon professionnel III/CP2 monteur. (main-d'œuvre) | 0.114 | 751.66 | 85.689 |
| mo080 | h | Ouvrier professionnel II/OP monteur. (main-d'œuvre) | 0.114 | 546.7 | 62.324 |
| % | % | Frais de chantier des unités d'ouvrage | 3 % | 1513.023 | 45.391 |
|  |  | Coûts directs |  |  | 1558.414 |

Déchets:
- pose: mt52vst010ig Maille à simple torsion, de 40 mm de vide de maille et 1,8 mm de diamètre, finition galvanisé; facteur de déchet 0.0188
- pose: mt10hmf040qaed Béton non armé prêt à l'emploi BCN: CPJ-CEM II/A 32,5 - TP - B 20 - 15/25 - E: 1 - NA - P 18-305; facteur de déchet 0.00136977

## Ressources

**mt52vst010ig** m² Maille à simple torsion, de 40 mm de vide de maille et 1,8 mm de diamètre, finition galvanisé
Données techniques: Coût énergétique 22.018 MJ; Émission de CO2 2.144 kg; Code CED 17 04 05; Masse de l'élément 0.8 kg; Volume 0.000381 m3
Déchets:
- emballage: re170203 Plastique. (composant de déchet); quantité 0.02 kg; Code CED 17 02 03; Masse de l'élément 1 kg; Volume 0.001667 m3

**mt10hmf040qaed** m³ Béton non armé prêt à l'emploi BCN: CPJ-CEM II/A 32,5 - TP - B 20 - 15/25 - E: 1 - NA - P 18-305
Données techniques: Coût énergétique 1840.000 MJ; Émission de CO2 230.000 kg; Code CED 17 01 01; Masse de l'élément 2300 kg; Volume 1.533333 m3
