# Banc en bois

- Propriété du fichier: CYPE Ingenieros S.A.
- Format: FIEBDC-3/2016
- Logiciel: Générateur de prix de la construction. CYPE Ingenieros, S.A.
- Date: 17/09/2024
- Zone géographique: Algérie
- Devise: DZD
- Coûts indirects: 3 %
- Frais généraux: 13 %
- Bénéfice: 6 %
- TVA: 19 %

## A VRD et aménagements extérieurs

### AV Espaces verts et mobilier urbain

#### AVC Bancs et tables

**AVC020** U Banc en bois.
Banc avec dossier, de planchettes en bois tropical de 2,5x2,5 cm, simple, de 200 cm de longueur, peint et verni, avec supports de main courante et vis et passeurs en acier cadmié, fixé avec des chevilles à expansion en acier, vis spéciales et pâte chimique à une base de béton BCN: CPJ-CEM II/A 32,5 - P - B 20 - 15/25 - E: 1 - NA - P 18-305. Comprend excavation et bétonnage de la base d'appui. Totalement monté.
Inclut: Implantation des alignements et des niveaux. Excavation. Réalisation de la base en béton. Mise en place et fixation des pièces.
Critère pour le métré: Nombre d'unités prévues, selon documentation graphique du Projet.
Critère pour le mémoire: On mesurera le nombre d'unités réellement exécutées selon les spécifications du Projet.

| Code | U | Désignation | Quantité | Prix | Montant |
|---|---|---|---|---|---|
| mt52mug060j | U | Banc avec dossier, de planchettes en bois tropical de 2,5x2,5 cm, simple, de 200 cm de longueur, peint et verni, avec supports de main courante et vis et passeurs en acier cadmié. (matériau) | 1 | 33027.9 | 33027.900 |
| mt52mug200a | U | Répercussion, dans la mise en place de banc, d'éléments de fixation sur béton: chevilles à expansion en acier, vis spéciales et pâte chimique. (matériau) | 1 | 704.33 | 704.330 |
| mt10hmf040qaeg | m³ | Béton non armé prêt à l'emploi BCN: CPJ-CEM II/A 32,5 - P - B 20 - 15/25 - E: 1 - NA - P 18-305. (matériau) | 0.2 | 11573.42 | 2314.684 |
| mo041 | h | Compagnon professionnel III/CP2 VRD espaces publics. (main-d'œuvre) | 0.455 | 698.09 | 317.631 |
| mo087 | h | Ouvrier professionnel II/OP VRD espaces publics. (main-d'œuvre) | 0.91 | 521.84 | 474.874 |
| % | % | Frais de chantier des unités d'ouvrage | 2 % | 36839.419 | 736.788 |
|  |  | Coûts directs |  |  | 37576.207 |

Déchets:
- pose: mt10hmf040qaeg Béton non armé prêt à l'emploi BCN: CPJ-CEM II/A 32,5 - P - B 20 - 15/25 - E: 1 - NA - P 18-305; facteur de déchet 0.00140846

## Ressources

**mt10hmf040qaeg** m³ Béton non armé prêt à l'emploi BCN: CPJ-CEM II/A 32,5 - P - B 20 - 15/25 - E: 1 - NA - P 18-305
Données techniques: Coût énergétique 1840.000 MJ; Émission de CO2 230.000 kg; Code CED 17 01 01; Masse de l'élément 2300 kg; Volume 1.533333 m3
