# Démontage d'une enseigne murale

- Propriété du fichier: CYPE Ingenieros S.A.
- Format: FIEBDC-3/2016
- Logiciel: Générateur de prix de la construction. CYPE Ingenieros, S.A.
- Date: 17/09/2024
- Zone géographique: Algérie
- Devise: DZD
- Coûts indirects: 3 %
- Frais généraux: 13 %
- Bénéfice: 6 %
- TVA: 19 %

## A VRD et aménagements extérieurs

### AV Espaces verts et mobilier urbain

#### AVD Démolition

**AVD050** U Démontage d'une enseigne murale.
Démontage d'enseigne murale de plus de 6 m² de surface, située en façade, avec des moyens manuels et récupération, entassement et montage du matériau au même emplacement, sans détériorer les éléments constructifs auxquels elle est fixée, et chargement manuel dans le camion ou la benne.
Critère d'évaluation économique: Le prix comprend le démontage des accessoires et des éléments de fixation.
Inclut: Démontage de l'élément. Classement et étiquetage. Stockage des matériaux à réutiliser. Remise en place de l'élément. Retrait et entassement des restes de travaux. Nettoyage des restes d'ouvrage. Chargement manuel des restes de travaux dans le camion ou la benne.
Critère pour le métré: Nombre d'unités prévues, selon documentation graphique du Projet.
Critère pour le mémoire: On mesurera le nombre d'unités réellement démontées et montées selon les spécifications du Projet.

| Code | U | Désignation | Quantité | Prix | Montant |
|---|---|---|---|---|---|
| mo020 | h | Compagnon professionnel III/CP2 construction. (main-d'œuvre) | 3.01 | 698.09 | 2101.251 |
| mo113 | h | Ouvrier d'exécution I/OE1 construction. (main-d'œuvre) | 2.866 | 502.77 | 1440.939 |
| % | % | Frais de chantier des unités d'ouvrage | 2 % | 3542.190 | 70.844 |
|  |  | Coûts directs |  |  | 3613.034 |
