# Habillage d'une baie de façade

- Propriété du fichier: CYPE INGENIEROS, S.A.
- Format: FIEBDC-3/2002
- Zone géographique: Algérie
- Devise: DZD
- Coûts indirects: 3.00 %
- Frais généraux: 13.00 %
- Bénéfice: 6.00 %
- TVA: 19.00 %

**ECH020** m Habillage d'une baie de façade, préfabriqué en béton, de couleur gris, en pièces de 100x40 mm placé avec du mortier de ciment, confectionné sur chantier, avec adjuvant hydrofuge, dosage 1:4 et jointement entre pièces et des assemblages avec les murs avec du mortier de joints spécial pour préfabriqués en béton.
Réalisation de habillage d'une baie de façade, préfabriqué en béton, de couleur gris, en pièces de 100x40 mm, et ancrage métallique en acier inoxydable sur sa face inférieure, placé avec du mortier de ciment, confectionné sur chantier, avec adjuvant hydrofuge, dosage 1:4 et jointement entre pièces et des assemblages avec les murs avec du mortier de joints spécial pour préfabriqués en béton. Comprend l'implantation, les découpes, traitement de protection supplémentaire par application sur l'ensemble d'une peinture hydrofuge incolore en deux couches et le nettoyage final.
Inclut: Préparation de la surface d'appui. Implantation des pièces dans l'ouverture. Mise en place de règles et de fils d'aplomb fixés au mur. Mise en place, aplomb, nivellement et alignement des pièces. Jointoiement et nettoyage. Application en deux couches de la peinture hydrofuge incolore.
Critère de métré de projet: Longueur mesurée par son plus grand développement linéaire, selon documentation graphique du Projet.
Critère de mesure de l'ouvrage: On mesurera, par son plus grand développement linéaire, la longueur réellement exécutée selon les spécifications du Projet, y compris la longueur qui pourrait être perdue dans les onglets.

| Code | U | Désignation | Quantité | Prix | Montant |
|---|---|---|---|---|---|
| mt08aaa010a | m³ | Eau. (matériau) | 0.006 | 168.72 | 1.01 |
| mt01arg005a | t | Sable de carrière, pour mortier confectionné sur le chantier. (matériau) | 0.015 | 1746.46 | 26.20 |
| mt08cem000a | kg | Ciment gris en sacs. (matériau) | 3.800 | 12.26 | 46.59 |
| mt08adt010 | kg | Adjuvant hydrofuge pour imperméabilisation des mortiers ou des bétons. (matériau) | 0.076 | 134.98 | 10.26 |
| mt20rhp010d | m | Habillage d'une baie de façade, préfabriqué en béton, de couleur gris, en pièces de 100x40 mm, et ancrage métallique en acier inoxydable sur sa face inférieure. (matériau) | 1.100 | 1008.50 | 1109.35 |
| mt09mcr235 | kg | Mortier de jointoiement pour préfabriqués en béton et en pierre artificielle, constitué de ciment, granulats, pigments et additifs spéciaux. (matériau) | 0.165 | 277.82 | 45.84 |
| mt28pcs010 | l | Traitement superficiel hydrofuge, de surface invisible. (matériau) | 0.040 | 868.42 | 34.74 |
| mq06hor010 | h | Bétonnière. (matériel) | 0.007 | 139.08 | 0.97 |
| mo020 | h | Compagnon professionnel III/CP2 construction. (main-d'œuvre) | 0.362 | 440.78 | 159.56 |
| mo113 | h | Ouvrier d'exécution I/OE1 construction. (main-d'œuvre) | 0.453 | 311.48 | 141.10 |
| % | % | Coûts directs complémentaires | 2 % | 1575.62 | 31.51 |
|  |  | Coûts directs |  |  | 1607.13 |
