# Volet roulant à lames

- Propriété du fichier: CYPE Ingenieros S.A.
- Format: FIEBDC-3/2016
- Logiciel: Générateur de prix de la construction. CYPE Ingenieros, S.A.
- Date: 25/06/2024
- Zone géographique: Algérie
- Devise: DZD
- Coûts indirects: 3 %
- Frais généraux: 13 %
- Bénéfice: 6 %
- TVA: 19 %

## E Enveloppe et finition extérieure

### EF Fermetures et protections solaires

#### EFV Volets

**EFV010** m² Volet roulant à lames.
Volet roulant à lames de sécurité en aluminium extrudé de 60 mm de hauteur, couleur à choisir, équipé d'un axe, de disques de coupe, de capsules et de tous ses accessoires, à actionnement manuel par cardan et manivelle, dans un coffre de volet déjà réalisé.
Inclut: Introduction du volet roulant par les profilés guides sur toute la longueur de ceux-ci. Emboîtement de l'axe du rouleau dans les supports disposés dans le coffre du volet roulant. Enroulement du volet roulant.
Critère pour le métré: Surface du vide à fermer, mesurée selon documentation graphique du Projet.
Critère pour le mémoire: On mesurera, avec les dimensions du vide, la surface réellement exécutée selon les spécifications du Projet.

| Code | U | Désignation | Quantité | Prix | Montant |
|---|---|---|---|---|---|
| mt25per020e | m² | Volet roulant à lames de sécurité en aluminium extrudé, de 60 mm de hauteur, couleur à choisir, équipé d'un axe, de disques, de capsules et de tous ses accessoires, selon NF EN 13659. (matériau) | 1.05 | 14748.94 | 15486.387 |
| mt24per005b | U | Kit de manivelle et cardan, avec accessoires et appareillage pour actionnement manuel du volet roulant. (matériau) | 1 | 9582.68 | 9582.680 |
| mo011 | h | Compagnon professionnel III/CP2 monteur. (main-d'œuvre) | 0.154 | 717.33 | 110.469 |
| mo080 | h | Ouvrier professionnel II/OP monteur. (main-d'œuvre) | 0.154 | 521.84 | 80.363 |
| % | % | Frais de chantier des unités d'ouvrage | 2 % | 25259.899 | 505.198 |
|  |  | Coûts directs |  |  | 25765.097 |

## Ressources

**mt25per020e** m² Volet roulant à lames de sécurité en aluminium extrudé
Données techniques: Coût énergétique 1012.042 MJ; Émission de CO2 74.358 kg
Déchets:
- emballage: re170604 Matériaux d'isolation distincts de ceux spécifiés dans les codes 17 06 01 et 17 06 03. (composant de déchet); quantité 0.085 kg; Code CED 17 06 04; Masse de l'élément 1 kg; Volume 0.001667 m3
