# Coupe-feu avec isolation thermique, dans une lame d'air d'un bardage ventilé. Mise en place verticale

- Propriété du fichier: CYPE Ingenieros S.A.
- Format: FIEBDC-3/2016
- Logiciel: Générateur de prix de la construction. CYPE Ingenieros, S.A.
- Date: 28/08/2025
- Zone géographique: Algérie
- Devise: DZD
- Coûts indirects: 3 %
- Frais généraux: 13 %
- Bénéfice: 6 %
- TVA: 19 %

## E Enveloppe et finition extérieure

### EI Isolations extérieures

#### EIF Façades et murs mitoyens

**EIF120** m Coupe-feu avec isolation thermique, dans une lame d'air d'un bardage ventilé. Mise en place verticale.
Coupe-feu avec isolation thermique dans une lame d'air d'un bardage ventilé, avec résistance au feu EI 60, avec panneau rigide en laine de roche volcanique, selon NF EN 13162, revêtu sur les deux faces avec un complexe d'aluminium, de 650 mm de largeur et 75 mm d'épaisseur. Comprend les vis en forme d'hélice et les platines en acier galvanisé pour la fixation à la surface support.
Inclut: Implantation et découpe de l'isolant. Mise en place de l'isolant. Fixation de l'isolant. Résolution des points singuliers.
Critère pour le métré: Longueur mesurée selon documentation graphique du Projet.
Critère pour le mémoire: On mesurera la longueur réellement exécutée selon les spécifications du Projet.

| Code | U | Désignation | Quantité | Prix | Montant |
|---|---|---|---|---|---|
| mt16lrw310a | m² | Panneau rigide en laine de roche volcanique, selon NF EN 13162, revêtu sur les deux faces avec un complexe d'aluminium, de 650 mm de largeur et 75 mm d'épaisseur, Euroclasse A1 de réaction au feu selon NF EN 13501-1. Comprend les vis en forme d'hélice et les platines en acier galvanisé pour la fixation à la surface support. (matériau) | 0.65 | 2852.34 | 1854.021 |
| mo054 | h | Compagnon professionnel III/CP2 poseur d'isolants rigides ou flexibles. (main-d'œuvre) | 0.057 | 751.66 | 42.845 |
| mo101 | h | Ouvrier professionnel II/OP poseur d'isolants rigides ou flexibles. (main-d'œuvre) | 0.057 | 546.7 | 31.162 |
| % | % | Frais de chantier des unités d'ouvrage | 2 % | 1928.028 | 38.561 |
|  |  | Coûts directs |  |  | 1966.589 |
