# Porte coulissante pour garage, en acier galvanisé

- Propriété du fichier: CYPE Ingenieros S.A.
- Format: FIEBDC-3/2016
- Logiciel: Générateur de prix de la construction. CYPE Ingenieros, S.A.
- Date: 25/06/2024
- Zone géographique: Algérie
- Devise: DZD
- Coûts indirects: 3 %
- Frais généraux: 13 %
- Bénéfice: 6 %
- TVA: 19 %

## E Enveloppe et finition extérieure

### EM Menuiseries extérieures

#### EMG Portes de garages

**EMG030** U Porte coulissante pour garage, en acier galvanisé.
Porte coulissante suspendue à un vantail pour garage, formée de tôle pliée en acier galvanisé de texture cannelée, 400x200 cm, avec ouverture automatique. Comprend le matériel de connexion électrique et équipement d'automatisme scellé sur l'ouvrage pour ouverture et fermeture automatique de porte.
Inclut: Mise en place et fixation des profils guides. Installation de la porte de garage. Montage du système d'ouverture. Montage du système d'actionnement. Connexion électrique. Révision et graissage des mécanismes et des guides. Mise en marche.
Critère pour le métré: Nombre d'unités prévues, selon documentation graphique du Projet.
Critère pour le mémoire: On mesurera le nombre d'unités réellement exécutées selon les spécifications du Projet.

| Code | U | Désignation | Quantité | Prix | Montant |
|---|---|---|---|---|---|
| mt26pgc010j | U | Porte coulissante suspendue à un vantail pour garage, formée de tôle pliée en acier galvanisé de texture cannelée, 400x200 cm, système de glissement pendu, avec guide inférieur, pièces d'arrêt, couvre-guide, poignées, passeurs, serrure de contact, éléments de fixation à l'ouvrage et autres accessoires nécessaires. Selon NF EN 13241-1. (matériau) | 1 | 202061.98 | 202061.980 |
| mt26egm010hd | U | Équipement de motorisation pour ouverture et fermeture automatique, pour porte de garage coulissante allant jusqu'à 1000 kg. (matériau) | 1 | 59266.66 | 59266.660 |
| mt26egm012 | U | Accessoires (serrure, bouton-poussoir, émetteur, récepteur et photocellule) pour automatisation d'une porte de garage. (matériau) | 1 | 33474.69 | 33474.690 |
| mo020 | h | Compagnon professionnel III/CP2 construction. (main-d'œuvre) | 0.717 | 698.09 | 500.531 |
| mo113 | h | Ouvrier d'exécution I/OE1 construction. (main-d'œuvre) | 0.717 | 502.77 | 360.486 |
| mo018 | h | Compagnon professionnel III/CP2 menuisier PVC et métal. (main-d'œuvre) | 1.672 | 707.24 | 1182.505 |
| mo059 | h | Ouvrier professionnel II/OP menuisier PVC et métal. (main-d'œuvre) | 1.672 | 522.83 | 874.172 |
| mo003 | h | Compagnon professionnel III/CP2 électricien. (main-d'œuvre) | 5.687 | 717.33 | 4079.456 |
| % | % | Frais de chantier des unités d'ouvrage | 2 % | 301800.480 | 6036.010 |
|  |  | Coûts directs |  |  | 307836.490 |

## Ressources

**mt26pgc010j** U Porte coulissante suspendue à un vantail pour garage
Données techniques: Coût énergétique 35.876 MJ; Émission de CO2 1.709 kg
Déchets:
- emballage: re170203 Plastique. (composant de déchet); quantité 0.236 kg; Code CED 17 02 03; Masse de l'élément 1 kg; Volume 0.001667 m3
- emballage: re170604 Matériaux d'isolation distincts de ceux spécifiés dans les codes 17 06 01 et 17 06 03. (composant de déchet); quantité 0.246 kg; Code CED 17 06 04; Masse de l'élément 1 kg; Volume 0.001667 m3
