# Vitrage en verre feuilleté de sécurité

- Propriété du fichier: CYPE Ingenieros S.A.
- Format: FIEBDC-3/2016
- Logiciel: Générateur de prix de la construction. CYPE Ingenieros, S.A.
- Date: 25/06/2024
- Zone géographique: Algérie
- Devise: DZD
- Coûts indirects: 3 %
- Frais généraux: 13 %
- Bénéfice: 6 %
- TVA: 19 %

## E Enveloppe et finition extérieure

### EV Vitrages

#### EVS Feuilletés

**EVS010** m² Vitrage en verre feuilleté de sécurité.
Vitrage en verre feuilleté de sécurité, constitué de deux feuilles de verre de 4 mm d'épaisseur, assemblées par un film de butyral de polyvinyle, de couleur, de 0,38 mm d'épaisseur, classement des prestations 2B2, selon NF EN 12600, fixation sur menuiserie avec profilé continu en néoprène.
Inclut: Mise en place du profilé de néoprène dans le périmètre de la vitre. Mise en place de la vitre dans le cadre. Signalisation des vantaux.
Critère pour le métré: Surface de la menuiserie à vitrer, selon documentation graphique du Projet, en incluant dans chaque vantail de verre les dimensions du châssis.
Critère pour le mémoire: On mesurera la surface réellement exécutée selon les spécifications du Projet, en additionnant, pour chacune des pièces, la surface résultant de l'arrondissement par excès de chacune de ses arêtes à des multiples de 30 mm.

| Code | U | Désignation | Quantité | Prix | Montant |
|---|---|---|---|---|---|
| mt21ves010nc | m² | Verre feuilleté de sécurité, constitué de deux feuilles de verre de 4 mm d'épaisseur, assemblées par un film de butyral de polyvinyle, de couleur, de 0,38 mm d'épaisseur, classement des prestations 2B2, selon NF EN 12600. Selon NF EN ISO 12543-2 et NF EN 14449 (matériau) | 1.006 | 5001.25 | 5031.258 |
| mt21vva025 | m | Profilé continu en néoprène pour la mise en place du vitrage. (matériau) | 3.334 | 108.2 | 360.739 |
| mt21vva021 | U | Produits complémentaires pour la mise en place de verres. (matériau) | 1 | 151.48 | 151.480 |
| mo055 | h | Compagnon professionnel III/CP2 vitrier. (main-d'œuvre) | 0.432 | 742.88 | 320.924 |
| mo110 | h | Ouvrier professionnel II/OP vitrier. (main-d'œuvre) | 0.432 | 554.86 | 239.700 |
| % | % | Frais de chantier des unités d'ouvrage | 2 % | 6104.101 | 122.082 |
|  |  | Coûts directs |  |  | 6226.183 |

Déchets:
- pose: mt21ves010nc; facteur de déchet 0.011
- pose: mt21vva025 Profilé continu en néoprène pour la mise en place du vitrage; facteur de déchet 0.06

## Ressources

**mt21ves010nc** m² Verre feuilleté de sécurité
Données techniques: Coût énergétique 299.887 MJ; Émission de CO2 22.430 kg; Code CED 17 02 02; Masse de l'élément 20 kg; Volume 0.02 m3
Déchets:
- emballage: re170604 Matériaux d'isolation distincts de ceux spécifiés dans les codes 17 06 01 et 17 06 03. (composant de déchet); quantité 0.013 kg; Code CED 17 06 04; Masse de l'élément 1 kg; Volume 0.001667 m3

**mt21vva025** m Profilé continu en néoprène pour la mise en place du vitrage
Données techniques: Coût énergétique 1.286 MJ; Émission de CO2 0.034 kg; Code CED 17 02 03; Masse de l'élément 0.0099 kg; Volume 0.000017 m3
Déchets:
- emballage: re170203 Plastique. (composant de déchet); quantité 0.001 kg; Code CED 17 02 03; Masse de l'élément 1 kg; Volume 0.001667 m3
