# Isolation acoustique au bruit aérien d'une colonne de chute, avec des complexes multicouches

- Propriété du fichier: CYPE Ingenieros S.A.
- Format: FIEBDC-3/2016
- Logiciel: Générateur de prix de la construction. CYPE Ingenieros, S.A.
- Date: 25/06/2024
- Zone géographique: Algérie
- Devise: DZD
- Coûts indirects: 3 %
- Frais généraux: 13 %
- Bénéfice: 6 %
- TVA: 19 %

## F Aménagements et finitions

### FI Isolations intérieures

#### FIT Conduits et tuyaux

**FIT050** m Isolation acoustique au bruit aérien d'une colonne de chute, avec des complexes multicouches.
Isolation acoustique au bruit aérien d'une colonne de chute de 160 mm de diamètre, réalisée avec complexe multicouche, de 4 mm d'épaisseur, 3,6 kg/m² de masse surfacique, constitué d'une membrane en polyoléfines et une membrane viscoélastique de haute densité; placé autour de la descente en guise de coque. Comprend le ruban viscoélastique autoadhésif, pour le scellement des joints.
Inclut: Nettoyage de la surface support. Découpe du rouleau en tronçons. Doublage de la descente. Scellement des joints.
Critère pour le métré: Longueur mesurée selon documentation graphique du Projet.
Critère pour le mémoire: On mesurera la longueur réellement exécutée selon les spécifications du Projet.

| Code | U | Désignation | Quantité | Prix | Montant |
|---|---|---|---|---|---|
| mt16ptc050a | m² | Complexe multicouche, de 4 mm d'épaisseur, 3,6 kg/m² de masse surfacique, constitué d'une membrane en polyoléfines et une membrane viscoélastique de haute densité; fournissant une réduction du niveau global pondéré de pression au bruit aérien de 8,6 dBA. (matériau) | 0.553 | 1224.76 | 677.292 |
| mt16pnc010a | m | Ruban viscoélastique autoadhésif, avec une autoprotection en aluminium, de 50 mm de largeur et de 1,5 mm d'épaisseur, pour le scellement des joints. (matériau) | 1 | 157.63 | 157.630 |
| mo054 | h | Compagnon professionnel III/CP2 poseur d'isolants rigides ou flexibles. (main-d'œuvre) | 0.224 | 717.33 | 160.682 |
| mo101 | h | Ouvrier professionnel II/OP poseur d'isolants rigides ou flexibles. (main-d'œuvre) | 0.224 | 521.84 | 116.892 |
| % | % | Frais de chantier des unités d'ouvrage | 2 % | 1112.496 | 22.250 |
|  |  | Coûts directs |  |  | 1134.746 |

Déchets:
- pose: mt16ptc050a; facteur de déchet 0.0686197

## Ressources

**mt16ptc050a** m² Complexe multicouche
Données techniques: Coût énergétique 136.680 MJ; Émission de CO2 4.132 kg; Code CED 17 03 02; Masse de l'élément 3.6 kg; Volume 0.0036 m3
Déchets:
- emballage: re170203 Plastique. (composant de déchet); quantité 0.051 kg; Code CED 17 02 03; Masse de l'élément 1 kg; Volume 0.001667 m3
