# Protection de coins, en vinyle

- Propriété du fichier: CYPE Ingenieros S.A.
- Format: FIEBDC-3/2016
- Logiciel: Générateur de prix de la construction. CYPE Ingenieros, S.A.
- Date: 07/11/2024
- Zone géographique: Algérie
- Devise: DZD
- Coûts indirects: 3 %
- Frais généraux: 13 %
- Bénéfice: 6 %
- TVA: 19 %

## F Aménagements et finitions

### FR Protections

#### FRC Protections de coins

**FRC010** m Protection de coins, en vinyle.
Protection de coins à 90°, de 50x50 mm, constitué de: un profilé en aluminium, fixé avec vis et chevilles à expansion au parement, protection en vinyle de 2 mm d'épaisseur, de couleur grise, fixée par clipsage au profilé en aluminium et finition aux extrémités avec des bouchons en ABS.
Inclut: Implantation des points de fixation. Fixation du profilé en aluminium. Mise en place de la protection en vinyle. Mise en place des bouchons aux extrémités.
Critère pour le métré: Longueur mesurée aux axes, selon documentation graphique du Projet.
Critère pour le mémoire: On mesurera, aux axes, la longueur réellement exécutée selon les spécifications du Projet.

| Code | U | Désignation | Quantité | Prix | Montant |
|---|---|---|---|---|---|
| mt53pdi030a | m | Protection de coins à 90°, de 50x50 mm, constitué de: un profilé en aluminium, vis et chevilles à expansion, protection en vinyle de 2 mm d'épaisseur, de couleur grise, Euroclasse B-s1, d0 de réaction au feu, selon NF EN 13501-1, clips et bouchons en ABS pour arrêt des extrémités. (matériau) | 1.05 | 7969.99 | 8368.490 |
| mo011 | h | Compagnon professionnel III/CP2 monteur. (main-d'œuvre) | 0.057 | 719.99 | 41.039 |
| mo080 | h | Ouvrier professionnel II/OP monteur. (main-d'œuvre) | 0.057 | 523.78 | 29.855 |
| % | % | Frais de chantier des unités d'ouvrage | 2 % | 8439.384 | 168.788 |
|  |  | Coûts directs |  |  | 8608.172 |
