# Arrêt décoratif, de tôle perforée d'acier galvanisé

- Propriété du fichier: CYPE Ingenieros S.A.
- Format: FIEBDC-3/2016
- Logiciel: Générateur de prix de la construction. CYPE Ingenieros, S.A.
- Date: 17/09/2024
- Zone géographique: Algérie
- Devise: DZD
- Coûts indirects: 3 %
- Frais généraux: 13 %
- Bénéfice: 6 %
- TVA: 19 %

## F Aménagements et finitions

### FZ Zones communes

#### FZD Divers

**FZD010** m² Arrêt décoratif, de tôle perforée d'acier galvanisé.
Arrêt décoratif, de tôle perforée d'acier galvanisé, avec perforations carrées, C20 U30, de 20 mm de côté et 30 mm de distance entre les centres de deux perforations contiguës, de 2 mm d'épaisseur et avec un 44,4% de la surface perforée; fixation à l'ossature métallique à l'aide de soudure dans tout son périmètre.
Inclut: Implantation des pièces. Découpe des pièces. Mise en place et à l'aplomb, nivellement et alignement. Résolution des rencontres et points singuliers.
Critère pour le métré: Surface mesurée selon documentation graphique du Projet.
Critère pour le mémoire: On mesurera la surface réellement exécutée selon les spécifications du Projet.

| Code | U | Désignation | Quantité | Prix | Montant |
|---|---|---|---|---|---|
| mt26aha020uc | m² | Tôle perforée d'acier galvanisé, avec perforations carrées, C20 U30, de 20 mm de côté et 30 mm de distance entre les centres de deux perforations contiguës, de 2 mm d'épaisseur et avec un 44,4% de la surface perforée. (matériau) | 1 | 3780.99 | 3780.990 |
| mq08sol020 | h | Équipement et éléments auxiliaires pour soudure électrique. (matériel) | 1 | 330.5 | 330.500 |
| mo018 | h | Compagnon professionnel III/CP2 menuisier PVC et métal. (main-d'œuvre) | 0.114 | 707.24 | 80.625 |
| mo059 | h | Ouvrier professionnel II/OP menuisier PVC et métal. (main-d'œuvre) | 0.114 | 522.83 | 59.603 |
| % | % | Frais de chantier des unités d'ouvrage | 2 % | 4251.718 | 85.034 |
|  |  | Coûts directs |  |  | 4336.752 |
