# Ouverture d'une baie dans un mur de maçonnerie

- Propriété du fichier: CYPE Ingenieros S.A.
- Format: FIEBDC-3/2016
- Logiciel: Générateur de prix de la construction. CYPE Ingenieros, S.A.
- Date: 25/06/2024
- Zone géographique: Algérie
- Devise: DZD
- Coûts indirects: 3 %
- Frais généraux: 13 %
- Bénéfice: 6 %
- TVA: 19 %

## G Structure et gros oeuvre

### GM Murs

#### GMD Démolition

**GMD080** m³ Ouverture d'une baie dans un mur de maçonnerie.
Ouverture d'une baie dans un mur de maçonnerie en pierre calcaire, avec marteau piqueur, sans affecter la stabilité du mur, et chargement manuel dans le camion ou la benne.
Critère d'évaluation économique: Le prix comprend la découpe préalable du contour de l'ouverture, mais il ne comprend ni le montage et le démontage de l'étai de la baie ni la mise en place de linteaux.
Inclut: Implantation de l'ouverture dans le parement. Découpe préalable du contour de l'ouverture. Démolition de l'élément. Fragmentation des décombres en pièces maniables. Retrait et stockage des décombres. Nettoyage des restes d'ouvrage. Chargement manuel des décombres dans le camion ou la benne.
Critère pour le métré: Volume mesuré selon documentation graphique du Projet.
Critère pour le mémoire: On mesurera le volume réellement démoli selon les spécifications du Projet.

| Code | U | Désignation | Quantité | Prix | Montant |
|---|---|---|---|---|---|
| mq05mai030 | h | Marteau pneumatique. (matériel) | 1.76 | 441.08 | 776.301 |
| mq05pdm110 | h | Compresseur portable diesel moyenne pression 10 m³/min. (matériel) | 0.88 | 748.1 | 658.328 |
| mo113 | h | Ouvrier d'exécution I/OE1 construction. (main-d'œuvre) | 1.501 | 502.77 | 754.658 |
| mo112 | h | Ouvrier d'exécution I/OE2 construction. (main-d'œuvre) | 3.503 | 511 | 1790.033 |
| % | % | Frais de chantier des unités d'ouvrage | 2 % | 3979.320 | 79.586 |
|  |  | Coûts directs |  |  | 4058.906 |

Déchets:
- démolition: ruo010413 Déchets de la coupe et du sciage de pierre distincts de ceux mentionnés dans le code 01 04 07. (composant de déchet); quantité 1900 kg; Code CED 01 04 13; Masse de l'élément 1 kg; Volume 0.000667 m3
