# Vis à béton

- Propriété du fichier: CYPE Ingenieros S.A.
- Format: FIEBDC-3/2016
- Logiciel: Générateur de prix de la construction. CYPE Ingenieros, S.A.
- Date: 25/06/2024
- Zone géographique: Algérie
- Devise: DZD
- Coûts indirects: 3 %
- Frais généraux: 13 %
- Bénéfice: 6 %
- TVA: 19 %

## G Structure et gros oeuvre

### GX Ancrages

#### GXM Fixations mécaniques

**GXM050** U Vis à béton.
Ancrage mécanique par vissage avec vis à tête fraisée avec étoile intérieure à six points pour clé Torx, en acier inoxydable, 8x65 15/-/-, de 8 mm de diamètre et 65 mm de longueur, vissée directement dans le perçage de 8 mm de diamètre et 50 mm de profondeur minimum, réalisé avec une perceuse avec marteau percuteur et mèche, sur élément fissuré ou non fissuré en béton de 20 N/mm² de résistance caractéristique minimale et 50 N/mm² de résistance caractéristique maximale.
Inclut: Implantation de la position de l'ancrage. Exécution de la perforation. Nettoyage de la poussière résultante. Mise en place de la pièce à fixer. Mise en place de la vis et vissage de celle-ci. Nettoyage des restes excédants.
Critère pour le métré: Nombre d'unités prévues, selon documentation graphique du Projet.
Critère pour le mémoire: On mesurera le nombre d'unités réellement exécutées selon les spécifications du Projet.

| Code | U | Désignation | Quantité | Prix | Montant |
|---|---|---|---|---|---|
| mt26ahi100cc | U | Vis à tête fraisée avec étoile intérieure à six points pour clé Torx, en acier inoxydable, 8x65 15/-/-, de 8 mm de diamètre et 65 mm de longueur, pour fixation sur des éléments en béton, fissurés ou non fissurés. (matériau) | 1 | 886.82 | 886.820 |
| mo020 | h | Compagnon professionnel III/CP2 construction. (main-d'œuvre) | 0.073 | 698.09 | 50.961 |
| mo112 | h | Ouvrier d'exécution I/OE2 construction. (main-d'œuvre) | 0.073 | 511 | 37.303 |
| % | % | Frais de chantier des unités d'ouvrage | 2 % | 975.084 | 19.502 |
|  |  | Coûts directs |  |  | 994.586 |

Déchets:
- pose: mt26ahi100cc; facteur de déchet 0.0175

## Ressources

**mt26ahi100cc** U Vis à tête fraisée avec étoile intérieure à six points pour clé Torx
Données techniques: Coût énergétique 3.660 MJ; Émission de CO2 0.302 kg; Code CED 17 04 05; Masse de l'élément 0.026 kg; Volume 0.000012 m3
Déchets:
- emballage: re170203 Plastique. (composant de déchet); quantité 0.025 kg; Code CED 17 02 03; Masse de l'élément 1 kg; Volume 0.001667 m3
