# Transport de plateforme élévatrice

- Propriété du fichier: CYPE Ingenieros S.A.
- Format: FIEBDC-3/2016
- Logiciel: Générateur de prix de la construction. CYPE Ingenieros, S.A.
- Date: 25/06/2024
- Zone géographique: Algérie
- Devise: DZD
- Coûts indirects: 3 %
- Frais généraux: 13 %
- Bénéfice: 6 %
- TVA: 19 %

## P Interventions préalables

### PH Équipements pour travaux en hauteur

#### PHP Plateformes élévatrices

**PHP020** U Transport de plateforme élévatrice.
Transport au site et retrait de plateforme élévatrice à ciseaux, moteur diesel, de 18 m de hauteur maximale de travail.
Critère pour le métré: Nombre d'unités prévues, selon documentation graphique du Projet.
Critère pour le mémoire: On mesurera le nombre d'unités réellement exécutées selon les spécifications du Projet.

| Code | U | Désignation | Quantité | Prix | Montant |
|---|---|---|---|---|---|
| mq07ple020fh | U | Transport au site et retrait de plateforme élévatrice à ciseaux, moteur diesel, de 18 m de hauteur maximale de travail. (matériel) | 1 | 15492.19 | 15492.190 |
| % | % | Frais de chantier des unités d'ouvrage | 2 % | 15492.190 | 309.844 |
|  |  | Coûts directs |  |  | 15802.034 |
