# Essai de consistance et de résistance du béton

- Propriété du fichier: CYPE Ingenieros S.A.
- Format: FIEBDC-3/2016
- Logiciel: Générateur de prix de la construction. CYPE Ingenieros, S.A.
- Date: 16/06/2025
- Zone géographique: Algérie
- Devise: DZD
- Coûts indirects: 3 %
- Frais généraux: 13 %
- Bénéfice: 6 %
- TVA: 19 %

## Q Contrôle de qualité et essais

### QE Structures en béton

#### QEH Bétons fabriqués en centrale

**QEH010** U Essai de consistance et de résistance du béton.
Essai à réaliser en laboratoire accrédité dans le domaine technique correspondant, sur un échantillon de béton frais, pris sur site selon NF EN 12350-1, pour la détermination des caractéristiques suivantes: consistance du béton frais par la méthode d'affaissement au cône d'Abrams selon NF EN 12350-2 et résistance caractéristique à la compression du béton durci avec fabrication et séchage de 3 éprouvettes cylindriques de 15x30 cm selon NF EN 12390-2 et rupture à la compression de celles-ci selon NF EN 12390-3.
Inclut: Déplacement sur chantier. Prise d'échantillon. Réalisation des essais. Rédaction d'un rapport des résultats des essais réalisés.
Critère pour le métré: Essai à réaliser, selon documentation du Plan de contrôle de qualité.

| Code | U | Désignation | Quantité | Prix | Montant |
|---|---|---|---|---|---|
| mt49hop010 | U | Essai pour déterminer la consistance du béton frais à l'aide de la méthode d'affaissement au cône d'Abrams selon NF EN 12350-2, comprend le déplacement au site, la prise d'un échantillon de béton frais selon NF EN 12350-1 et le rapport des résultats. (matériau) | 1 | 1971.29 | 1971.290 |
| mt49hop020 | U | Essai pour déterminer la résistance caractéristique à la compression du béton durci avec fabrication et séchage de 3 éprouvettes cylindriques de 15x30 cm selon NF EN 12390-2, avec rupture à la compression selon NF EN 12390-3, comprend le déplacement au site, la prise d'un échantillon de béton frais selon NF EN 12350-1 et le rapport des résultats. (matériau) | 1 | 2809.6 | 2809.600 |
| % | % | Frais de chantier des unités d'ouvrage | 2 % | 4780.890 | 95.618 |
|  |  | Coûts directs |  |  | 4876.508 |
