# Rapport de l'analyse physico-chimique des éprouvettes en béton durci

- Propriété du fichier: CYPE Ingenieros S.A.
- Format: FIEBDC-3/2016
- Logiciel: Générateur de prix de la construction. CYPE Ingenieros, S.A.
- Date: 31/10/2025
- Zone géographique: Algérie
- Devise: DZD
- Coûts indirects: 3 %
- Frais généraux: 13 %
- Bénéfice: 6 %
- TVA: 19 %

## Q Contrôle de qualité et essais

### QE Structures en béton

#### QEI Essais informatifs

**QEI020** U Rapport de l'analyse physico-chimique des éprouvettes en béton durci.
Rapport de l'analyse physico-chimique réalisée en laboratoire accrédité dans le domaine technique correspondant, sur les éprouvettes en béton durci.
Inclut: Émission du rapport des résultats.
Critère pour le métré: Nombre d'unités prévues, selon documentation du Plan de contrôle de qualité.

| Code | U | Désignation | Quantité | Prix | Montant |
|---|---|---|---|---|---|
| mt49hoe030 | U | Rapport des résultats de l'analyse physico-chimique de béton durci. (matériau) | 1 | 14650.56 | 14650.560 |
| % | % | Frais de chantier des unités d'ouvrage | 2 % | 14650.560 | 293.011 |
|  |  | Coûts directs |  |  | 14943.571 |
