# Essai non destructif: scléromètre

- Propriété du fichier: CYPE Ingenieros S.A.
- Format: FIEBDC-3/2016
- Logiciel: Générateur de prix de la construction. CYPE Ingenieros, S.A.
- Date: 31/10/2025
- Zone géographique: Algérie
- Devise: DZD
- Coûts indirects: 3 %
- Frais généraux: 13 %
- Bénéfice: 6 %
- TVA: 19 %

## Q Contrôle de qualité et essais

### QE Structures en béton

#### QEI Essais informatifs

**QEI050** U Essai non destructif: scléromètre.
Essai non destructif consistant à déterminer la résistance du béton dans poteau, à l'aide d'un scléromètre, pour mettre en relation la dureté superficielle du béton et sa résistance à la compression.
Critère d'évaluation économique: Le prix ne comprend pas le rapport des résultats.
Inclut: Déplacement sur chantier. Réalisation de l'essai.
Critère pour le métré: Essai à réaliser, selon documentation du Plan de contrôle de qualité.

| Code | U | Désignation | Quantité | Prix | Montant |
|---|---|---|---|---|---|
| mt49hpa060b | U | Essai pour déterminer l'indice de dureté superficielle du béton dans un poteau, via l'utilisation de scléromètre, selon NF EN 12504-2. (matériau) | 1 | 772.41 | 772.410 |
| % | % | Frais de chantier des unités d'ouvrage | 2 % | 772.410 | 15.448 |
|  |  | Coûts directs |  |  | 787.858 |
