# Essai sur le mélange bitumineux

- Propriété du fichier: CYPE Ingenieros S.A.
- Format: FIEBDC-3/2016
- Logiciel: Générateur de prix de la construction. CYPE Ingenieros, S.A.
- Date: 25/06/2024
- Zone géographique: Algérie
- Devise: DZD
- Coûts indirects: 3 %
- Frais généraux: 13 %
- Bénéfice: 6 %
- TVA: 19 %

## Q Contrôle de qualité et essais

### QH Matériaux bitumineux

#### QHB Mélanges bitumineux

**QHB010** U Essai sur le mélange bitumineux.
Essais à réaliser dans un laboratoire accrédité dans le domaine technique correspondant, sur un échantillon de mélange bitumineux, pris sur site, pour la détermination des caractéristiques suivantes: drainage "in situ" selon NF EN 12697-40. Comprend le déplacement au site, la prise d'échantillon et le rapport des résultats.
Inclut: Déplacement sur chantier. Prise d'échantillons. Réalisation des essais. Rédaction d'un rapport des résultats des essais réalisés.
Critère pour le métré: Essai à réaliser, selon documentation du Plan de contrôle de qualité.

| Code | U | Désignation | Quantité | Prix | Montant |
|---|---|---|---|---|---|
| mt49des010 | U | Répercussion de déplacement sur site pour la prise d'échantillons. (matériau) | 1 | 74.87 | 74.870 |
| mt49mbi005 | U | Prise d'un échantillon de mélange bitumineux. (matériau) | 1 | 2527.13 | 2527.130 |
| mt49mbi080 | U | Essai pour déterminer la drainage "in situ" d'un échantillon de mélange bitumineux, selon NF EN 12697-40. (matériau) | 1 | 5564.6 | 5564.600 |
| mt49mbi120 | U | Rapport des résultats des essais réalisés sur un échantillon de mélange bitumineux. (matériau) | 1 | 9719 | 9719.000 |
| % | % | Frais de chantier des unités d'ouvrage | 2 % | 17885.600 | 357.712 |
|  |  | Coûts directs |  |  | 18243.312 |
