# Ligne d'ancrage horizontale temporaire, de sangle en polyester, fixée au support béton ou métallique

- Propriété du fichier: CYPE Ingenieros S.A.
- Format: FIEBDC-3/2016
- Logiciel: Générateur de prix de la construction. CYPE Ingenieros, S.A.
- Date: 31/10/2025
- Zone géographique: Algérie
- Devise: DZD
- Coûts indirects: 3 %
- Frais généraux: 13 %
- Bénéfice: 6 %
- TVA: 19 %

## S Sécurité et santé

### SC Systèmes de protection collective

#### SCL Lignes et dispositifs d'ancrage

**SCL040** U Ligne d'ancrage horizontale temporaire, de sangle en polyester, fixée au support béton ou métallique.
Fourniture, mise en place et démontage d'une ligne d'ancrage horizontale temporaire, d'une sangle en polyester, de 10 m de longueur, pour assurer un travailleur, classe C, composée de 2 dispositifs d'ancrage capables de supporter une charge de 25 kN, chacun d'eux constitué de sangle en polyester de 35 mm de largeur, tendeur avec mécanisme à blocage anti-retour et anneau, amortissables en 3 utilisations, pour la fixation au support en béton ou métallique de 0,8 à 3,6 m de périmètre et 1 sangle en polyester de 35 mm de largeur et 10 m de longueur, avec tendeur avec mécanisme à blocage anti-retour et mousqueton aux deux extrémités, amortissable en 3 utilisations.
Critère pour le métré: Nombre d'unités prévues, selon Plan général de coordination en matière de sécurité et de protection de la santé.
Critère pour le mémoire: On mesurera le nombre d'unités réellement mises en place selon spécifications d'Étude ou d'Étude Basique de Sécurité et Santé.

| Code | U | Désignation | Quantité | Prix | Montant |
|---|---|---|---|---|---|
| mt50spl200b | U | Dispositif d'ancrage capable de supporter une charge de 25 kN, constitué de sangle en polyester de 35 mm de largeur, tendeur avec mécanisme à blocage anti-retour et anneau, amortissable en 3 utilisations, pour la fixation au support en béton ou métallique de 0,8 à 3,6 m de périmètre. (matériau) | 0.66 | 13437.3 | 8868.618 |
| mt50spl210b | U | Sangle en polyester de 35 mm de largeur et 10 m de longueur, avec tendeur avec mécanisme à blocage anti-retour et mousqueton aux deux extrémités, amortissable en 3 utilisations. (matériau) | 0.33 | 11598.51 | 3827.508 |
| mo119 | h | Compagnon professionnel III/CP2 Sécurité et Santé. (main-d'œuvre) | 0.068 | 731.39 | 49.735 |
| mo120 | h | Ouvrier Sécurité et Santé. (main-d'œuvre) | 0.102 | 526.74 | 53.727 |
| % | % | Frais de chantier des unités d'ouvrage | 2 % | 12799.588 | 255.992 |
|  |  | Coûts directs |  |  | 13055.580 |
