# Démontage d'une robinetterie dans une salle de bain

- Propriété du fichier: CYPE Ingenieros S.A.
- Format: FIEBDC-3/2016
- Logiciel: Générateur de prix de la construction. CYPE Ingenieros, S.A.
- Date: 25/06/2024
- Zone géographique: Algérie
- Devise: DZD
- Coûts indirects: 3 %
- Frais généraux: 13 %
- Bénéfice: 6 %
- TVA: 19 %

## T Équipements techniques

### TB Équipements sanitaires

#### TBD Dépose

**TBD020** U Démontage d'une robinetterie dans une salle de bain.
Démontage d'une robinetterie de douche, avec des moyens manuels, et chargement manuel dans le camion ou la benne.
Critère d'évaluation économique: Le prix comprend l'obturation des conduites connectées à l'élément.
Inclut: Démontage de l'élément. Obturation des conduites connectées à l'élément. Retrait et stockage du matériau démonté. Nettoyage des restes d'ouvrage. Chargement manuel du matériau démonté et des restes d'ouvrage dans le camion ou la benne.
Critère pour le métré: Nombre d'unités prévues, selon documentation graphique du Projet.
Critère pour le mémoire: On mesurera le nombre d'unités réellement démontées selon les spécifications du Projet.

| Code | U | Désignation | Quantité | Prix | Montant |
|---|---|---|---|---|---|
| mo008 | h | Compagnon professionnel III/CP2 plombier. (main-d'œuvre) | 0.455 | 717.33 | 326.385 |
| % | % | Frais de chantier des unités d'ouvrage | 2 % | 326.385 | 6.528 |
|  |  | Coûts directs |  |  | 332.913 |

Déchets:
- démolition: ruo170407 Métaux mélangés. (composant de déchet); quantité 0.8 kg; Code CED 17 04 07; Masse de l'élément 1 kg; Volume 0.000667 m3
