# Meuble base pour lavabo

- Propriété du fichier: CYPE Ingenieros S.A.
- Format: FIEBDC-3/2016
- Logiciel: Générateur de prix de la construction. CYPE Ingenieros, S.A.
- Date: 25/06/2024
- Zone géographique: Algérie
- Devise: DZD
- Coûts indirects: 3 %
- Frais généraux: 13 %
- Bénéfice: 6 %
- TVA: 19 %

## T Équipements techniques

### TB Équipements sanitaires

#### TBE Meubles

**TBE010** U Meuble base pour lavabo.
Meuble de salle de bain (module de base), pour lavabo à encastrer dans un plan, avec finition laquée brillante blanc, de 750 mm de largeur. Comprend pattes d'appui du meuble. Totalement monté.
Inclut: Implantation de l'emplacement. Montage du meuble.
Critère pour le métré: Nombre d'unités prévues, selon documentation graphique du Projet.
Critère pour le mémoire: On mesurera le nombre d'unités réellement mises en place selon les spécifications du Projet.

| Code | U | Désignation | Quantité | Prix | Montant |
|---|---|---|---|---|---|
| mt31mes010ed | U | Meuble de salle de bain (module de base), pour lavabo à encastrer dans un plan, avec finition laquée brillante blanc, de 750 mm de largeur. (matériau) | 1 | 1105337.4 | 1105337.400 |
| mt31abn500 | U | Ensemble de 2 pieds pour meuble base de lavabo. (matériau) | 2 | 14483.12 | 28966.240 |
| mo011 | h | Compagnon professionnel III/CP2 monteur. (main-d'œuvre) | 0.421 | 717.33 | 301.996 |
| mo080 | h | Ouvrier professionnel II/OP monteur. (main-d'œuvre) | 0.421 | 521.84 | 219.695 |
| % | % | Frais de chantier des unités d'ouvrage | 2 % | 1134825.331 | 22696.507 |
|  |  | Coûts directs |  |  | 1157521.838 |

## Ressources

**mt31abn500** U Ensemble de 2 pieds pour meuble base de lavabo
Données techniques: Coût énergétique 9.563 MJ; Émission de CO2 1.461 kg
Déchets:
- emballage: re150101 Emballages en papier et en carton. (composant de déchet); quantité 0.072 kg; Code CED 15 01 01; Masse de l'élément 1 kg; Volume 0.001333 m3
